# KH Lebach ctt
Angebotsaufforderung (GAEB DA XML 3.3, DA83)
Projekt: Ö087
Währung: EUR
Erstellt mit: GXML Toolbox V3.3 R20220330, ORCA AVA 27 27.00.00, 22.01.2026

## Ergänzungen / Änderungen Leistungsverzeichnis
Ergänzungen / Änderungen Leistungsverzeichnis

Nachfolgend werden die Ergänzungen bzw. Änderungen dieses Leistungsverzeichnisses gegenüber dem Stand vom 17.11.2025 beschrieben. Die Beantwortung der Bieterfragen ist in die Überarbeitung einge- flossen. Positionsspezifische Ergänzungen oder Änderungen sind in den jeweiligen Positionen farbig dargestellt (rot). Diese Ergänzungen bzw. Änderungen sind bei der Angebotsbearbeitung zu beachten und die Kosten hierfür einzurechnen.

1. Lichte Durchgangshöhen

Es gelten die zulässigen Maßabweichungen gemäß DIN 18202 - Toleranzen im Hochbau. Es ist darauf zu achten, dass die verwendeten Zarge das Lichtraumprofil der Rohbauöffnung lediglich maximal um 45 mm in der Höhe einschränkt.

2. Reinraumtüren

Die Reinraumtüren der Positionen 03.31 bis 03.33 werden als Stahltüren hergestellt. Es gelten folgende Anforderungen an die Reinraumklassen:
- Reinraumklasse D nach EU-GMP-Leitfaden, Annex 1
- Reinraumklasse 8 nach ISO 14644-1.
Die Türen dürfen keine organische Bestanteile enthalten. Die Oberflächen der Türblätter und Zargen müssen glattflächig und flächenbündig sein. Die Falzausbildung ist stumpf-einschlagend. Auf der Innenseite des Reinraumes muss zwischen Zarge und Wand eine Flächenbündigkeit vorhanden sein, so dass keine horizontalen Ablageflächen entstehen. Daher werden diese Türen mit Blockzargen oder wandbündigen Zargen ausgeführt. Die entstehende Fuge zwischen Zarge und Wand ist als definierte Fuge herzustellen und mit einer reinraumgeeigneten, dauerelastischen Versiegelung aus desinfektionsmittelbeständigem Dichtstoff zu versiegeln. Die verwendeten Dichtstoffe dürfen möglichst keine oder minimale Partikelemission zulassen. Um Leckluftströme zu verringern, was eine Beeinträchtigung des Druckzonenkonzeptes zur Folge hätte, erhalten die Türblätter absenkbare Bodendichtungen und dreiseitig Türdichtungen.
Der Auftragnehmer hat im Zuge seiner Werk- und Montageplanung den Nachweis zu erbringen, dass die Anforderungen der User Requirement Specifications (URS 001-00) erfüllt werden.
Hierzu erhält der Auftragnehmer vom Auftraggeber Unterlagen (z. B. Protokolle), die auszufüllen und zusammen mit den Hersteller-Datenblättern der Türen dem Auftraggber zur Prüfung und Freigabe vorzu- legen sind. Die fachgerechte Montage und Herstellung der Reinraumtüren wird durch den Auftraggeber im Rahmen der gesonderten Installationsqualifizierungskontrolle abgenommen.
Der Langtext der Positionen 01.1, 03.31, 03.32, 03.33 und 03.52 wurde entsprechend geändert.

3. Außentüren

Die Außentüren werden als stumpfeinschlagende Türen ausgeführt, die Innentüren als gefälzte Türen. Das beigefügte Detail (ARC-5-XX-DE-200-02-F) ist als Regeldetail für die Anschlüsse an das Bauwerk und den Wand- und Bodenaufbau zu verstehen. Rohrrahmentüren sind nicht Bestandteil dieser Ausschreibung.

4. Türnummern

Die Türnummern aus den Positionsplänen sind ausschlaggebend und entsprechen den Angaben in den jeweiligen LV-Positionen. Ergänzend wird dem Auftragnehmer nach Auftragserteilung eine planungsseitige Türliste zur Verfügung gestellt, die für die Erstellung seiner Türliste als Grundlage genutzt werden kann.

5. Lichte Durchgangsbreiten

Die in den jeweiligen Positionen angegebene lichte Durchgansbreite bezieht sich auf das Maß Zarge-Türblatt bei 90°-Öffnung.

6. Projektterminplan

Der Auftragnehmer hat, gemäß Punkt 10.6 des Formblattes 214, spätestens 14 Tage nach Auftragserteilung einen detaillierten Terminplan vorzulegen. Hierzu wird dem Auftragnehmer nach Auftragserteilung der über- geordnete Projektterminplan zur Verfügung gestellt.

7. Zustandsfeststellung

Der Einbau der Schließanlage sowie die Nutzung der Türen stellt keine Abnahme im Sinne des § 12 Abs. 5 Nr. 2 VOB/B dar. Der Auftragnehmer hat nach Montage der Türelemente eine Zustandsfeststellung im Beisein der örtlichen Bauüberwachung durchzuführen.
Die im Rahmen dieser Zustandsfeststellung gemeinsam dokumentierten Ergebnisse dienen als maßgebliche Grundlage zur Abgrenzung von Verantwortungs- und Haftungsbereichen. Der Auftragnehmer haftet für nach diesem Zeitpunkt entstehende Schäden infolge Nutzung durch Dritte nicht, sofern diese bei der Zustands- feststellung nicht festgestellt oder dokumentiert wurden.

8. Wärmeduchtgangskoeffizienten Außentüren

Im Leistungsverzeichnis sind Außentüren aus Stahl, stumpf einschlagend, mit einem U-Wert ≤ 1,3 W/(m²·K) beschrieben. Sofern hersteller- und konstruktionsbedingt diese Kombination nicht umgesetzt werden kann, hat der Auftragnehmer eine alternative flächenbündige Ausführungen, unter Beachtung der geforderten U-Werte anzubieten.

9. Schleusensteuerung Unit Dose

Die Türen der Schleusen (LV-Positionen 03.31 und 03.32) im Bereich der Apotheke (Unit Dose) erhalten ein Schloss und einen elektrischen Türöffner. Ein elektrischer Türantrieb ist nicht vorgesehen. Es muss sichergestellt werden, dass eine Öffnung beider Türen nur nach Drücken des Nottasters möglich ist. Im Normalfall wird ein Taster betätigt, um die erste Tür zu öffnen. Erst nach dem Schließen der ersten Tür ist die Öffnung der zweiten Tür möglich. Diese Funktion muss in beide Richtungen möglich sein und über eine Leuchtanzeige (rot / grün) den aktuellen Status anzeigen. Für das automatische Schließen der Türen sind Obentürschließer ohne Feststellung vorgesehen.
Der Langtext der Positionen 03.31 und 03.32 wurde entsprechend geändert.

## Allgemeine Vorbemerkungen
VERTRAGSART
Die Abrechnung der einzelnen Leistungen erfolgt auf Einheitspreisbasis gemäß § 4 VOB / A.

ABKÜRZUNGEN
In diesem Leistungsverzeichnis werden folgende Abkürzungen für die jeweiligen Vertragsparteien verwendet:

Auftraggeber: AG
Auftragnehmer: AN

Allgemeine Vorbemerkungen

BAUBESCHREIBUNG NACH VOB C / DIN 18 299

Bei der Baumaßnahme handelt es sich um ein Ersatzneubau eines Krankenhauses auf dem ehemaligen Parkplatz des Bestandskrankenhaus in Lebach. Das neue Gebäude schließt teilweise an das Bestandskrankenhaus bzw. der Dialyse an. Der Neubau wird an einen Anbau aus dem Jahr 2009 mit OP Abteilung und einer Dialyse Praxis angebaut. Nach Inbetriebnahme des Krankenhausneubaus werden nur noch die OP Abteilung und die Dialyse Praxis aus dem Bestand weiter betrieben. Das frühere Hauptgebäude des Krankenhauses wird - aufgrund brandschutztechnischer Mängel - nach der Inbetriebnahme des Neubaus nicht weiter genutzt. Als Vorabmaßnahmen wurden bereits Rodungsarbeiten und der Abbruch der Kapelle vorgenommen.

0.1 Angaben zur Baustelle
0.1.1 Lage der Baustelle, Umgebungsbedingungen, Zufahrtsmöglichkeiten und Beschaffenheit der Zufahrt sowie etwaige Einschränkungen bei ihrer Benutzung.

Bauherr:
cusanus trägergesellschaft trier mbH
Friedrich-Wilhelm-Str. 32
54290 Trier

Projekt:
Ersatzneubau Caritas Krankenhaus Lebach

Adresse Bauvorhaben:
Gelände des Krankenhauses Lebach
Heeresstraße 49
66822 Lebach

Die Haupterschließung erfolgt durch die östlich verlaufende B268. Der Durchgangsverkehr zum Krankenhaus und zur südlich des Baugeländes gelegenen DRK Rettungswache, muss jederzeit gewährleistet sein. Für den Zeitraum der Arbeiten stehen bedingt ausgewiesene Baustellenflächen zur Verfügung, siehe Baustelleneinrichtungsplan. Sämtliche Sperrungen von Flächen außerhalb der vorgegebenen BE Fläche sind mit dem Betreiber abzustimmen. Die Parkflächen entlang des Haupteingangs dürfen nicht verwendet und blockiert werden. Die Feuerwehrumfahrt um das Bestandsgebäude ist zu jeder Zeit freizuhalten.

Jegliche Fahrzeuge, insbesondere LKW und Kran sind beim Rückwärts- und Heranfahren unbedingt durch einen Einweiser zu sichern.

0.1.2  Besondere Belastungen aus Immissionen sowie besondere klimatische oder betriebliche Bedingungen

Krankenhausbetrieb:
Das Bestandskrankenhaus ist für die Dauer der Arbeiten vollumfänglich in Betrieb. Eine Gefährdung der Patienten bzw. eine Behinderung des Krankenhausbetriebes muss auf jeden Fall ausgeschlossen werden. Es ist darauf zu achten, dass aufgrund der hohen Sensibilität der Patienten, die Arbeiten soweit als möglich erschütterungs-, staub- und lärmarm zu erfolgen hat. Es sollen lärmmindernde Maschinen zum Einsatz kommen. Großgeräte wie z.B. Kräne sind mit Sanftanlauf auszustatten, um ein Ausfall der Stromversorgung zu vermeiden.

Die Rettungswege müssen zu jeder Zeit frei bleiben.

Lärmschutz:
Für den Schutz gegen Baulärm gelten außer den Anforderungen des BImSchG, der Allgemeinen Verwaltungsvorschrift gegen Baulärm - Geräuschimmission - , die Bundesschutzgesetze inkl. zugehöriger Verordnungen und Vorschriften zum Schutz gegen Baulärm und der zusätzlichen landesrechtlichen Vorschriften weiterhin folgende Festlegungen:
Die Bauarbeiten sind so durchzuführen, dass die einschlägigen gesetzlichen Anforderungen an den Lärmschutz (Allgemeine Verwaltungsvorschrift zum Schutz gegen Baulärm (AVV - Baulärm) eingehalten werden. Für die Arbeiten sind dem Stand der Technik bzw. der Lärmminderungstechnik entsprechende Bauverfahren und Baumaschinen zu verwenden.
Folgende Nachweise sind hierzu rechtzeitig vor Auführung und ohne weitere Aufforderung vom AN zu
erbringen:
- Angabe der beabsichtigten Bauverfahren sowie vorgesehenen Baumaschinen - Fotodokumentation. Durch
  den AN muss sichergestellt werden, dass die nachfolgend formulierten Anforderungen eingehalten werden.
  Laut der "Allgemeinen Verwaltungsvorschrift zum Schutz gegen Baulärm
- Geräuschimmissionen" (AVV Baulärm) hat der AN ferner folgende Immissionsrichtwerte zu beachten
  (örtliche Regelungen sind hierbei vorrangig zu beachten)
  Kurgebiete, Krankenhäuser und Pflegeanstalten tagsüber 45 dB(A) nachts 35 dB(A)

Hinweis: Als Nachtzeit gilt die Zeit von 20 Uhr bis 7 Uhr.
Ferner hat der AN auf möglichst schonende Bauverfahren sowie besondere Arbeitsweisen zurückzugreifen und für eine entsprechende Ausgestaltung der Baumaschinen zu sorgen. Der ausschließliche Einsatz geräuscharmer Baumaschinen nach dem neuesten Stand der Technik sowie die Beachtung von Schutzzeiten sind hierbei verpflichtend. Der AN hat vorgenanntes über aussagekräftige Unterlagen zu belegen. Folgende Nachweise sind hierzu vom AN zu erbringen:
- Auszüge aus Unterlagen, die Maßnahmen zur Lärmminderung nachweisen ( z.B . lärmfreie Zeiten
  [Bautagebuch] ,
- Einsatz lärmarmer Baumaschinen; Nachweis gemäß RAL - UZ53 Bautechnologische Prozesse, Abläufe
  sowie Einsatz lärmarmer Maschinen- und Geräte etc. [Datenblätter mit Auskunft zum Geräuschpegel
- Schallabschirmung [ Fotos] etc .), als Stichworte für die einfachsten Maßnahmen beim Bau können
  genannt werden ( unvollständige Aufzählung) : - Motoren wartender Fahrzeuge und Maschinen
  abzuschalten - lärmarme ( schallgekapselte) Maschinen und Geräte einzusetzen
- ist für besonders laute Arbeiten ( beispielsweise mit Kreissäge und Presslufthämmer) eine Einhausung mit
  schallschluckenden Materialien zu bauen. Vom AN ist nachzuweisen, dass die eingesetzten Maschinen der
  32 .BlmSchV ( Geräte- u . Maschinenlärmschutzverordnung) entsprechen. Es sind nur langsam laufende,
  staubarm arbeitende Bearbeitungsgeräte einzusetzen.

Staubschutz allgemein
Maschinen und Geräte sind mit einer wirksamen Absaugung versehen. Stäube sind an der Entstehungsstelle
möglichst vollständig zu erfassen und gefahrlos zu entsorgen. Die einschlägigen gesetzlichen Anforderungen
sind einzuhalten . Die Ausbreitung des Staubs auf unbelastete Arbeitsbereiche ist zu verhindern, soweit dies technisch möglich ist. Ablagerungen sind zu vermeiden. Zur Beseitigung werden Feucht- bzw .Nassverfahren
oder saugende Verfahren eingesetzt. Einrichtungen zum Abscheiden, Erfassen von Stäuben entsprechen dem aktuellen Stand der Technik. Die Einrichtungen werden regelmäßig gewartet und geprüft .

Erschütterungsschutz
Bauprozesse sind weitestgehend erschütterungsfrei zu gestalten. Wenn nennenswerte Erschütterungen unabdingbar sind, müssen die betreffenden Arbeiten mindestens 48 h vorab bei der OÜ angekündigt werden.

0.1.3 Art und Lage der baulichen Anlagen, z. B. auch Anzahl und Höhe der Geschosse

Allgemein:
Die Baumaßnahme umfasst den "Ersatzneubau Caritas Krankenhaus Lebach". Der Neubau entsteht auf dem Gelände des Bestandskrankenhauses in Lebach und soll größtenteils auf der ehemaligen Außenanlage bzw. Parkfläche entstehen. Das Krankenhaus bleibt während der Baumaßnahme in Betrieb. Die Zufahrten für Rettungsfahrzeuge zum Krankenhaus müssen jederzeit frei gehalten werden.

Dies gilt insbesondere für die Notfallversorgung in der zentralen Notaufnahme (ZNA).

Die Grenzen der BE Fläche sind zwingend einzuhalten. Jede Abweichung ist vorab durch die Bauleitung freizugeben. Jede Behinderung des Klinikbetrieb, insbesondere der Notaufnahme, muss unbedingt zu jeder Zeit vermieden werden.

Der sechsgeschossige (UG-2, UG-1, EG, 1.OG, 2.OG, 3.OG bzw. 4.OG als Technikraum) Gebäudekomplex wird östlich an das Bestandskrankenhaus angebaut. Die Geschosshöhen betragen ca. 3,50m ab EG und 3,70m unterhalb EG. Im Süden grenzt dies an eine neu gebaute Stützwand an, im Osten an die Bundesstraße. Die Gebäudeabmessungen sind ca. 110m x 100m

Tragkonstruktion:
Das Gebäude wird als Massivbau in Fertigteilbauweise mit Einzelfenstern ausgeführt. Die Wände werden zum größten Teil als Stahlbeton Vollfertigteilwände (ca. 16 cm - 24 cm) ausgeführt, die Fassade besteht aus Sandwich Elementen (Tragschale + Dämmung + Vorsatzschale, ca. 40 cm). Die Decken werden als Stahl- beton-Halbfertigteil-Decken bzw. Ortbetondecken (ca. 25 cm bis 32 cm) ausgebildet.

Die Gründung erfolgt mittels bewehrter Streifen- und Einzelfundamente und Bodenplatte jeweils frostfrei auf tragfähigem Baugrund bzw. auf Bohrpfählen. Es sind unterschiedliche Gründungsebene vorgesehen.

Die Dachkonstruktion besteht aus Stahlbeton-Halbfertigteil-Decken bzw. Ortbetondecken (ca. 25c m bis 32 cm).

Dachbeläge:
Folgende Dachbeläge sind im Wesentlichen vorgesehen:
- Folienabdichtung
- überwiegend Betondecken, auf dem Technikdach ist ein Trapezblech vorgesehen

Außenwände:
- Sandwichelemente in Fertigteilbauweise (Tragschale [16 cm] + Dämmung [16 cm] + Vorsatzschale [8 cm],
  Gesamtdicke ca. 40 cm) bzw. Stahlbetonhohlwände (25 cm)
- Außentüren und Außenfenster aus Kunststoff und Aluminium
- Sonnenschutz aus elektrisch betriebenen Horizontal Lamellenstore

Innenwände:
- Vollfertigteilwände (10 cm - 30 cm) bzw. nichttragende Innenwände in Trockenbaukonstruktion als
  Metallständerwände mit Gipskartonbekleidung

Wandbekleidung:
teilweise Spachtelung, Fliesen in Sanitärbereichen, OP-Sälen, Nassräumen und Umkleiden

Innentüren:
- Türelemente mit und ohne Brandschutzanforderungen als
- Stahlblechtüren
- Rohrrahmentüren
- Holztüren
- Nassraumtüren
- Feuchtraumtüren
- Edelstahltüren
- Schiebetüren

 Folgende Bodenbeläge sind im Wesentlichen auf schwimmenden bzw . Verbundestrichen vorgesehen:
- Beschichtungen in Technik und Lagerräumen
- Fliesen in Nass- und Sanitärräume, Umkleiden und in Teilbereichen Putzräume bzw. OP Räumen
- PVC-Belag

Deckenbekleidung:
- Rohdecke, gespachtelt und gestrichen
- Abhangdecke als Rasterdecke oder Gipskartondecke

Erdarbeiten:
Für die Baugrube (unterhalb EG sind 2 Untergeschosse) werden Erdmassen abgetragen. Die Bestands- außenanlage wird abgebrochen, abgetragen und neu profiliert.

0.1.4 Verkehrsverhältnisse auf der Baustelle, insbesondere Verkehrsbeschränkungen

Die Baustelle ist über die B268 zu erreichen. Auf die beengten örtlichen Verhältbisse wird ausdrücklich hingewiesen. Die dem AN auf dem für Lagerzwecke zugewiesenen Flächen sind unbedingt einzuhalten. Lagerflächen und Baustelleneinrichtungsflächen sind ausschließlich innerhalb des Baufeldes - gemäß Baustelleneinrichtungsplan - möglich. Alle zugewiesenen Flächen und Zufahrtsstraßen bzw. - wege sind sauber zu halten. Das Bestandskrankenhaus bleibt während der Baumaßnahme voll in Betrieb. Sämtliche Zufahrten/Rettungswege zum Krankenhaus müssen zu jedem Zeitpunkt für Rettungsfahrzeuge, Feuerwehr und Besucher bzw. Angestellte des Krankenhauses gewährleistet bleiben. Auf den kreuzenden Fussgängerverkehr durch Besucher ist besonders zu achten. Es gilt die StVO. Sperrungen und Baustellenverkehr auf der Bundesstraße/Zufahrtstraße zum Krankenhaus sind unzulässig. Die Zufahrtstraßen zum Krankenhaus/Bundesstraße sind immer frei zu halten und nicht Bestandteil des zugewiesenen Baufeldes. Dies gilt auch für die südlich zum Krankenhaus gelegene Rettungswache.

0.1.5 Für den Verkehr freizuhaltende Flächen

Der AN hat dafür Sorge zu tragen, dass die öffentlichen Straßen und die Zufahrtstraßen zum bestehenden Krankenhaus jederzeit für den Verkehr freigehalten werden und der fließende Verkehr nicht behindert wird. Parkplätze, insbesondere die als reserviert gekennzeichneten, dürfen grundsätzlich nicht belegt werden. Sperrungen oder Teilsperrungen sind grundsätzlich im Vorfeld mit den AG bzw. Behörden im Vorfeld abzustimmen. Die Sperrungen bzw. Teilserrungen sind gemäß den gültigen Vorschriften zu sichern. Die Verkehrsssicherung erfolgt durch den AN. Feuerwehraufstellflächen und Ihre Zufahrten bzw. Flächen vor den Hydranten sind jederzeit freizuhalten.

Das Freihalten von Zufahrten gilt insbesondere auch für die zentrale Notaufnahme (ZNA) im Krankenhaus.

Das Parken innerhalb des Baufeldes ist aufgrund der Platzverhältnisse untersagt. Flächen für die Anlieferung stehen zur Verfügung. Anlieferungen sind im Vorfeld mit der Örtlichen Bauüberwachung abzustimmen.

0.1.6 Lage, Art, Maße und Nutzbarkeit von Transporteinrichtungen und Transportwegen, z. B. Montageöffnungen

Siehe Baustelleneinrichtungsplan. Für den Innenausbau wird bauseits ein Bauaufzug gestellt. Die Koordinierung mit anderen Firmen zur Nutzung des Bauaufzugs obliegt dem Unternehmer.

0.1.7 Lage, Art, Anschlusswerte und Bedingungen für das Überlassen von Anschlüssen für Wasser, Energie und Abwasser

Siehe hierzu die besonderen Vertragsbedingungen

Bauwasser:
Bauwasser wird dem AN bis zum Übergabepunkt im Baufeld kostenlos zur Verfügung gestellt.

Abwasser:
Abwassereinrichtungen werden bauseits gestellt.

Baustrom:
Baustrom wird dem AN kostenlos zur Verfügung gestellt. Es werden kostenfrei Hauptverteilungen und Unterverteilungen auf der Baustelle an zentralen Stellen bzw. geschossweise aufgestellt. Der AN kann diese nach Bedarf auf seine Kosten ergänzen. Zusätzliche Leitungszuführungen sind eigenständig zu schützen und zu sichern. Elektrische Großverbraucher, wie z.B. Kräne, sind mit einem Sanftanlauf auszuführen, um ein Ausfall der Stromversorgung bei der Baumaßnahme zu vermeiden.

Der AN hat sämtliche Ver- und Entsorgungsanlagen ab dem Übergabepunkt im Baufeld, zur Erbringung aller seiner Leistungen aus der Leistungsbeschreibung, sowie seiner eigenen Baustelleneinrichtung komplett in Eigenregie zu übernehmen. Die hierfür erforderlichen Maßnahmen werden nicht gesondert vergütet.

Es ist verboten, Bauabfälle und Reinigungsausscheidungen (z.B. Farbreste, Putz- und Estrichreste, Spachtelungen usw.) im öffentlichen Kanalnetz zu entsorgen.

0.1.8 Lage und Ausmaß der vom Auftragnehmer für die Ausführung seiner Leistungen zur Benutzung oder Mitbenutzung überlassenen Flächen und Räume

Lagerplätze für den AN sind nur innerhalb des Baufeldes möglich bzw. alternativ nach vorheriger Abstimmung mit dem AG.

Aufgrund der beengten Gegebenheiten vor Ort, sind die Lagerflächen begrenzt. Jegliches Aufstellen von - beispielsweise - Einrichtungs-, Material- oder Schuttconatiner muss mit der Örtlichen Bauüberwachung abgestimmt werden. Der Bedarf ist 14 Tagen vor Anlieferung an die örtliche Bauüberwachung schriftlich anzumelden.

Bauseits werden durch den AG sanitäre Anlagen zur Nutzung durch die AN in erforderlicher Anzahl zur Verfügung gestellt. Pausen-, Aufenthalts- und Materialcontainer fallen in den Leistungsbereich des AN, ebenso Bürocontainer für Bauleitung / Polier des AN.

Die ausgewiesenen Stellflächen für beispielsweise Material- und Schuttcontainer sind dem vorliegenden Baustelleneinrichtungsplan des Bauherrn zu entnehmen und zwingend einzuhalten. Der AN hat grundsätzlich kein Anspruch auf bestimmte Flächen. Abweichungen zum Baustelleneinrichtungsplan müssen mit ausreichendem Vorlauf mit der örtlichen Bauüberwachung besprochen werden.

Mannschafts- und Materialcontainer sind dem Leistungsstand anzupassen. Nach Abschluss einzelner Leistungen ist die Anzahl zwingend - aufgrund der beengten Verhältnisse vor Ort - anzupassen.

0.1.9 Bodenverhältnisse, Baugrund und seine Tragfähigkeit, Ergebnisse von Bodenuntersuchungen

Ein Baugrundgutachten liegt vor.

0.1.10 Hydrologische Werte von Grundwasser und Gewässern. Art, Lage, Abfluss, Abflussvermögen und Hochwasserverhältnisse von Vorflutern. Ergebnisse von Wasseranalysen.

Das Baugrundgutachten liegt vor. Die Bauamaßnahme ist in einer festgesetzten Wasserschutzzone (C 55, Lebach Ost) geplant.

Betankungen und Wartungen dürfen nur auf befestigten Flächen stattfinden.

0.1.11 Besondere umweltrechtliche Vorschriften

Rückbau- und Abbruchmaßnahmen haben - aufgrund des Krankenhausbetriebes - erschütterungs-, lärm- und staubarm zu erfolgen.

0.1.12 Besondere Vorgaben für die Entsorgung, z.B. Einschränkungen für die Beseitugung von Abwasser und Abfall

Zu beseitigende Materialien, Abfälle und Abwässer jeder Art sind entsprechend der aktuellen Fassung der Abfallsatzung des Landkreises bzw. der Gemeinde und der Abfallnachweisverordnung des Bundes zu entsorgen. Entsrechend den deutschen Bestimmungen ist der anfallende Bauschutt getrennt zu entsorgen. Farb- und Lösungsmittelreste, die durch z.B. das Reingen von Farbpinseln und/oder Farbrollen entsanden sind, dürfen nicht über das Schmutzwassersystem oder Müllcontainer auf der Baustelle beseitigt werden.

Abrissmaterial, Abfall, Bauschutt, Verpackungsmaterialien und ähnlicher Abfall sind auf eine zugelassene Mülldeponie außerhalb der Einrichtung abzufahren.

Es dürfen keine Abfälle in Straßenabläufe, Toiletten oder Mülltonnen geworfen werden. Der AN hat dafür zu sorgen, dass keine Verschmutzung des Grundwassers bzw. Bodens durch unsachgemäße Lagerung von flüssigen Brennstoffen, chemischen Mitteln und farbmaterialien verursacht wird. Die Entsorgung hat den gültigen rechtlichen Vorschriften zu erfolgen.

Es ist verboten, Bauabfälle und Reinigungsausscheidungen (z.B. Farbreste, Putz- und Estrichreste, Spachtelungen usw.) im öffentlichen Kanalnetz zu entsorgen.

0.1.13 Schutzgebiete oder Schutzzeiten im Bereich der Baustelle, z.B. wegen Forderungen des Gewässers-, Boden-, Natur-, Landschafts- oder Immissionsschutzes; vorliegende Fachgutachten oder dergleichen.

Die Baumaßnahme ist in einer festgesetzten Wasserschutzzone (C 55, Lebach Ost) geplant.

0.1.14 Art und Umfang des Schutzes von Bäumen, Pflanzenbeständen, Vegetationsflächen, Verkehrsflächen, bauteilen, bauwerken, Grenzsteinen und dergleichen im Bereich der Baustelle

Die als Lagerflächen genutzten Bereiche sowie die das Gebäude umgebenden Flächen und Straßen sind vor Verunreinigungen zu schützen und nach Arbeitsende wieder in den ursprünglichen Zustand zu versetzen. Die Staubbelastung der umliegenden Flächen ist während der Abbrucharbeiten auf ein Minimum zu reduzieren.

0.1.15 Art und Umfang der Regelung und Sicherung des öffentlichen Verkehrs

keine besonderen Einschränkungen

0.1.16 Bekannte oder vermutete Hindernisse im bereich der Baustelle, z.B. Leitungen, Kabel, Dräne, Kanäle, Bauwerksreste und, soweit bekannt, deren Eigentümer

Im Baugrubenbereich befinden sich Gas-, Wasser-, Abwasserleitungen sowie Strom-, und Kommunikationsleitungen. Vor Beginn der Rückbau- und Erdarbeiten sind durch den AN die aktuellsten Leitungspläne einzuholen und mit dem Facility Management des Krankenhauses abzustimmen. Der AN hat sich über die Lage aller Abwasser- und Versorgungsleitungen sowie von Kabeln und Leitungen bei den entsprechenden Dienststellen zu informieren. Eine gesonderte Vergütung hierfür erfolgt nicht.
Vor dem Trennen der Elektroleitungen ist eine Freimessung erforderlich, um die Außerbetriebnahme der Leitungen zu gewährleisten. vorab ist die entsprechende Freigabebestätigung bei den Versorgungsträgern einzuholen.
Bei allen Netzabtrennungen ist die Ver- und Entorgung der Bestandsgebäude stets sicherzustellen. Etwaige technisch unvermeidliche Unterbrechungen der Ver- und Entsorgung sind innerhalb von 4 Wochen schriftlich bei den Versorgern zu beantragen und mit dem AG abzustimmen.
Die bisher bekannten, im Baugelände vorhandenen Anlagen, insbesondere intakte Abwasser- und Versorgungsleitungen, sind in den beigefügten Plänen enthalten. Diese sind bei Bauarbeiten am Gebäude und den dazugehörigen Außenanlagen vor Beschädigungen zu schützen.

Die bisher bekannten im Baugelände vorhandenen Leitungen, Kabel, Kanäle usw. sind in den beigefügten Plänen enthalten. Zur genauen Lokalisierung sind vor Grabungsbeginn Suchgräben, bzw. Suchschlitze anzulegen.

0.1.17 Bestätigung, dass die im jeweiligen Bundesland geltenden Anforderungen zur Erkundungs- und ggfs. Räumungsmaßnahmen hinsichtlich Kampfmittel erfüllt wurden

Eine Kampfmittelfreiheitsbescheinigung liegt vor.

Allgemein kann das Vorhandensein von Fundmunition nie restlos ausgeschlossen werden. Beim Auffinden von Blindgängern sind die Arbeiten sofort einzustellen und die zuständigen Stellen (OÜ, Bauleitung, Polizei, Kampfmittelräumdienst, Bauherrschaft) zu benachrichtigen. Es wird darauf hingewiesen, dass der AN generell bei Erdarbeiten eine visuelle Beobachtung der Aushubmassen bzw. des Baugrundes mindestens durch den Maschinenführer durchzuführen hat. Diese Leistungen sind in die Einheitspreise einzukalkulieren.

0.1.18 Gegebenenfalls gemäß der Baustellenverordnung getroffene Maßnahmen

SIGE-Plan (Sicherheits- und Gesundheitsschutzplan). Diese Baumaßnahme unterliegt der Baustellenverordnung (BaustellV) vom 10. Juni 1998. Somit sind die allgemeinen Grundsätze nach Paragraph 4 des Arbeitsschutzgesetzes Bestandteil jeder Leistung.

Der Auftraggeber stellt den Sicherheits- und Gesundheitsschutzkoordinator (SIGEKO) für die gesamte Baumaßnahme.

Der SIGEKO erstellt den SIGE-Plan in Abstimmung mit dem Bauablaufplan der Baumaßnahme.

Die Tätigkeit des SIGEKO's befreit den AN nicht von der Abstimmungspflicht mit den anderen Unternehmer entsprechend § 8 ArbschG und DGUV-V 1, Grundsätze der Prävention (§ 6 UVV Allgemeine Vorschriften)

Gemäß der Baustellenverordnung getroffene Maßnahmen
Entsprechend der Verordnung über Sicherheits- und Gesundheitsschutz auf Baustellen (Baustellen- verordnung - BaustellV) hat der Bauherr für diese Baumaßnahme einen Sicherheits- und Gesundheitsschutz- koordinator (SiGeKo) beauftragt.
Die vom SiGeKo erstellte Sicherheits - und Gesundheitsschutzdokumentation gilt für diese Baustelle. Sie kann auf der Baustelle eingesehen werden. Für alle sich aus der Sicherheits- und Gesundheits- schutzdokumentation ergebenden Leistungen des Unternehmers und deren Umsetzung während der gesamten Bauzeit, erfolgt keine gesonderte Vergütung. Vorhandene Schutzabdeckungen, Geländer oder Ähnliches, die zu Durchführung der Arbeiten vorübergehend entfernt werden müssen, sind wieder ordnungs- gemäß herzustellen. Für die Dauer der Entfernung müssen alle Gefahrenstellen durch geeignete Maßnahmen unfallsicher abgesperrt und beschildert werden. Kosten, welche auf Grund mangelhafter Sicherheitsmaßnahmen entstehen, sind durch den Verursacher zu tragen (z.B. verlängerte Standzeiten, zusätzliche Sicherheitsmaßnahmen etc. ).

0.1.19 Besondere Anordnungen, Vorschriften und Maßnahmen der Eigentümer oder der anderen Weisungsberechtigten von Leitungen, Kabeln, Dränen, Kanälen, Straßen, Wegen, Gewässern, Gleisen, Zäunen und dergleichen im Bereich der Baustelle

keine besonderen Einschränkungen.

0.1.20 Art und Umfang von Schadstoffbelastungen, z.B. des Bodens, der Gewässer, der Luft, der Stoffe und Bauteile, vorliegende Fachgutachten oder dergleichen

Siehe Baugrundgutachten.

0.1.21 Art und Zeit der vom Auftraggeber veranlassten Vorarbeiten

Vorhandene Bäume wurden vor Baubeginn gefällt und die Baumkronen sowie das Astwerk gefällter Bäume entfernt. Der zurückgelassene restliche Abraum bestehend aus Astwerk, Holzresten, Blattwerk und Baumresten ist aufzunehmen und einer Verwertung zuzuführen.

0.1.22 Arbeiten anderer Unternehmer auf der Baustelle

Im Baufeld werden weitere Unternehmer tätig sein, sodass eine ständige Abstimmung über die geplanten Arbeiten untereinander erfolgen muss. Für den erhöhten Koordinierungsaufwand mit anderen auf der Baustelle arbeitenden Firmen erfolgt keine gesonderte Vergütung. Der Mehraufwand ist bei der Kalkulation der Einheitspreise einzurechnen.

0.2 Angaben zur Ausführung
0.2.1 Vorgesehene Arbeitsabschnitte, Arbeitsunterbrechungen und Arbeitsbeschränkungen nach Art, Ort und Zeit sowie Abhängigkeit von Leistungen anderer

Das Baufeld wird durch das bestehende Krankenhaus sowie die Zufahrtsstraßen und bestehende Gebäude im südlichen Teil des Baufeldes begrenzt.
Der Krankenhausbetrieb muss während der Dauer der Bauarbeiten uneingeschränkt gewährleistet sein. Die Erschwernisse durch den Krankenhausbetrieb sind bei der Kalkulation zu berücksichtigen. Für die Erschwernisse und Einschränkungen bei der Bauausführung erfolgt keine gesonderte Vergütung. Die Arbeiten erfolgen parallel mit den Arbeiten anderer Gewerke. Dies ist einzukalkulieren. Ein Anspruch auf unterbrechungsfreie und kontinuierliche Ausführung der Arbeiten besteht nicht.

Der Neubau ist in drei, zeitlich versetzte Bauabschnitte aufgeteilt. Die Trennung verläuft entlang der Achsen "9" und "J". Dies ist bei der Kalkulation zu berücksichtigen.

0.2.2 Besondere Erschwernisse während der Ausführung, z.B. Arbeiten in Räumen, in denen der Betrieb weiterläuft, Arbeiten im Bereich von Verkehrswegen oder bei außergewöhnlichen äußeren Einflüssen.

Der Verkehr darf außerhalb der Baustelle nicht behindert werden. Dies gilt vorallem für Transporte von Material und Gerät, sowie dem Parken im Umfeld der Baustelle.

Für jegliche Trenn- und Schweißarbeiten sowie Arbeiten mit offener Feuererscheinung und Lötarbeiten sind in unmittelbarer Nähe in entsprechender Anzahl Feuerlöscher vorzuhalten, die den gesetzlichen Bestimmungen und Unfallverhütungsvorschriften entsprechen.

Die Lagerung nicht unmittelbar verwendeter brennbarer Baustoffe ist im Gebäude selbst und auch außerhalb nicht erlaubt. Diese Stoffe sind nach jedem Arbeitstag von der Baustelle zu entfernen.

0.2.3 Besondere Anforderungen für Arbeiten in kontaminierten Bereichen, gegebenfalls besondere Anordnungen für Schutz- und Sicherheitsmaßnahmen.

siehe hierzu vorliegendes Baugrundgutachten.

0.2.4 Besondere Anforderungen an die Baustelleneinrichtung und Entsorgungseinrichtungen, z.B. Behälter für die getrennte Erfassung

Auf die örtlichen Verhältnisse infolge des Krankenhausbetriebs und angrenzende Bundesstraße bzw. Gebäude (Unterkunftsräume für Krankenhausmitarbeiter) im südlichen Bereich wird ausdrücklich hingewiesen. Für die Zwischenlagerung von Aushubmaterial auf der Baustelle (dies ist nur in einer sehr begrenzten Menge möglich, unter Absprache mit der örtlichen Bauüberwachung) sowie Lagerung von Baumaterial, Baugeräten und Einrichtungen für den Baubetrieb stehen nur die im Baustelleneinrichtungsplan markierten Bereiche zur Verfügung. Sanitäreinrichtungen werden bauseits gestellt. Während der Bauphase ist die Baustelle gegen das Betreten Unbefugter zu sichern. Tägliches Kontrollieren ist einzukalkulieren. es erfolgt keine gesonderte Vergütung.

Ein genauer Plan über die Lagerflächen des AN ist vor Baubeginn dem AG vorzulegen. Dieser Plan ist mit dem AG abzustimmen und während der gesamten Bauzeit verbindlich einzuhalten.

Vom Baustellenbetrieb darf keine Grundwassergefährdung ausgehen. Beim Einsatz von Baumaschinen und Geräten muss mit besonderer Sorgfalt gearbeitet werden. Fahrzeuge und Baumaschinen sind gegen Kraftstoff- und Ölverluste zu sichern. Das Betanken, Reparieren und Abschmieren von Maschinen und Fahrzeugen ist unabhängig von der jeweiligen Wasserschutzzone innerhalb des Baufeldes nur auf der hierfür vorgesehenen Fläche zulässig.

Vor ihrem erstmaligen Einsatz auf der Baustelle und während des Betriebes sind die Baumaschinen täglich durch den vom AN benannten Verantworlichen auf Dichtheit hinsichtlich Schmier- und Treibstoffverlusten zu prüfen. Über die Kontrolle ist Buch zu führen.

Defekte Baumschinen sind unverzüglich von der Baustelle zu entfernen. Eine Reparatur vor Ort ist unzulässig.

Geräte zur Aufnahme von ausgelaufenem Öl oder Treibstoff sind auf der Baustelle ständig bereitzuhalten. Außerdem sind ölsaugende Stoffe, die das Eindringen des Öls in den Untergrund hemmen, in ausreichender Menge (siehe Herstellerangabe) auf der Baustelle zu lagern.

Die Lagerung von wassergefährdenden Stoffen, insbesondere Öl, Benzin, Dieselöl und Bindemittel ist nur in fest verschließbaren Fässern und nur in geringen, dem augenblicklichen Bedarf dienenden Mengen vorübergehen gestattet. Die Behälter snd in dichte und für das gelagerte Medium zugelassene Auffangwannen zu stellen. Der Rauminhalt der Wannen ist so zu bemessen, dass das gesamte Lagervolumen zurückgehalten wird.

Seitlich gelagertes Material und Bauschutt sind für die Dauer der Lagerung mit wasserdichten Folien abzudecken. Die Folien sind sturmfest zu sichern.

Container des AN dürfen nur in Abstimmung mit dem AG gestellt werden. Die Lage der Materialcontainer usw. müssen vor Aufstellung durch den AN mit dem AG abgeklärt werden.

0.2.5 Besonderheiten der Regelung und Sicherung des Verkehrs, ggfs. auch wieweit der Auftraggeber die Durchführung der erforderlichen Maßnahmen übernimmt.

Aufgrund des intakten Krankenhaus- sowie Rettungsdienstbetriebs werden erhöhte Anforderungen an die Regelung und Sicherung des Baustellenverkehrs erforderlich. Die hierdurch entstehenden Einschränkungen und Erschwernisse bei der Bauausführung sind bei der Kalkulation der Preise zu berücksichtigen. Hierfür erfolgt keine gesonderte Vergütung. Die Verkehrssicherungspflicht und damit sämtliche Verkehrs- sicherungsmaßnahmen im Bereich der öffentlichen Verkehrsflächen sowie der im Baufeld liegenden und angrenzenden Straßen und Wege für Baustellenzufahrten und -abfahrten, sowie Lagerplätze usw., sind Sache des AN. Sämtliche Arbeiten sind unter Aufrechterhaltung des öffentlichen Verkehrs sowie Baustellenverkehrs anderer im Baufeld tätiger Baufirmen auszuführen. Die anliegenden Straßen, Fahrwege und Parkplätze sind generell freizuhalten.

0.2.6 Besondere Anforderungen an das Auf- und Abbauen sowie Vorhalten von Gerüsten

Entfällt

0.2.7 Mitbenutzung fremder Gerüste, Hebezeuge, Aufzüge, Aufenthalts- und Lagerräume, Einrichtungen und dergleichen durch den Auftragnehmer

Entfällt

0.2.8 Wie lange, für welche Arbeiten und ggfs. für welche Beanspruchung der Auftragnehmer Gerüste, Hebezeuge, Aufzüge, Aufenthalts- und Lagerräume, Einrichtungen und dergleichen für andere Unternehmer vorzuhalten hat

Entfällt

0.2.9 Verwendung oder Mitverwendung von wiederaufbereiteten (Recycling-) Stoffen

Entfällt

0.2.10 Anforderungen an wiederaufbereitete (Recycling-) Stoffe und an nicht genormte Stoffe und Bauteile

Entfällt

0.2.11 Besondere Anforderungen an Art, Güte und Umweltverträglichkeit der Stoffe und Bauteile, auch z.B. an die schnelle biologische Abbaubarkeit von Hilfsstoffen

Entfällt

0.2.12 Art und Umfang der vom Auftraggeber verlangten Eignungs- und Gütenachweise

wie z.B. Herstellernachweise, Zulassungsbescheide, Prüfbescheinigungen, Konformitätsbescheinigungen, Errichterbescheinigung, allgemeine bauaufsichtliche Zulassung, Fachkundebescheinigung, allgmeines bauaufsichtliches Prüfzeugnis, Fachbauleitererklärung sind vorzulegen. Angaben über vorzulegende Nachweise sind in den Gewerkespezifischen Vorbemerkungen benannt. Diese sind rechtzeitig vor Beginn der Arbeiten / Montage der Fachbauleitung zur Freigabe vorzulegen.

0.2.13 Unter welchen Bedingungen auf der Baustelle gewonnene Stoffe verwendet werden dürfen oder müssen oder einer anderen Verwertung zuzuführen sind.

Entfällt

0.2.14 Art, Zusammensetzung und Menge der aus dem Bereich des Auftraggebers zu entsorgenden Böden, Stoffe und Bauteile; Art der Verwertung oder bei Abfall die Entsorgungsanlage; Anforderungen an die Nachweise über Transporte, Entsorgung und die vom Auftraggeber zu tragenden Entsorgungskosten

Im Leistungstext der einzelnen Positionen ist vorgegeben, ob der bei der Ausführung der vertraglichen Leistungen anfallende Wertstoff bzw. Abfall bei der Entsorgung zu verwerten oder zu beseitigen ist.

0.2.15 Art, Anzahl, Menge oder Masse der Stoffe und Bauteile, die vom Auftraggeber beigestellt werden, sowie Art, genaue Bezeichnung des Ortes und Zeit Ihrer Übergabe.

Entfällt

0.2.16 In welchem Umfang der Auftraggeber Abladen, Lagern und Transport von Stoffen und Bauteilen übernimmt oder dafür dem Auftragnehmer Geräte oder Arbeitskräfte zur Verfügung stellt.

Entfällt

0.2.17 Leistungen für andere Unternehmer

Entfällt

0.2.18 Mitwirken beim Einstellen von Anlageteilen und bei der Inbetriebnahme von Anlagen im Zusammenwirken mit anderen Beteiligten, z.B. mit dem Auftragnehmer für die Gebäudeautomation

Siehe jeweilige Leistungsverzeichnisposition

0.2.19 Benutzung von Teilen der Leistung vor der Abnahme

Im Zuge des Baufortschrittes wird es erforderlich werden, dass durch den AN montierte Türelemente mit Profilzylindern ausgestattet werden. Die Schließanlage ist nicht Bestandteil dieser Leistungsbeschreibung und wird bauseits geliefert und montiert. Es wird ausdrücklich darauf hingewiesen, dass der Einbau der Schließanlage und die Nutzung der Türen keine Abnahme im Sinne der VOB/B §12 (5) Abs. 2 darstellt.
Der AN hat eigenverantwortlich nach Montage der Türelemente eine Zusatandsfeststellung im Beisein der Örtlichen Bauüberwachung durchzuführen und die Ergebnisse zu dokumentieren.

0.2.20 Übertragung der Wartung während der Dauer der Verjährungsfrist für die Gewährleistungsansprüche für maschinelle und elektronische sowie elektronische Anlagen oder Teile davon bei denen die Wartung Einfluss auf die Sicherheit und die Funktionsfähigkeit hat (vergleiche § 13 Nr. 4 Abs. 2 VOB/B), durch einen besonderen Wartungsvertrag.

siehe Leistungsverzeichnispositionen in den jeweiligen Gewerken. Wartungsangebote sind gemäß den gewerkespezifischen Vorbemerkungen vorzulegen

0.2.21 Abrechnung nach bestimmten Zeichnungen oder Tabellen

Entfällt

0.3 Einzelangaben bei Abweichungen von den ATV

Entfällt

0.4 Einzelangaben zu Nebenleistungen und Besonderen Leistungen

Entfällt

0.5 Abrechnungseinheiten

siehe hierzu einzelne Positionen

## ZTV - Zusätzliche technische Vertragsbedingungen
ZTV - Zusätzliche technische Vertragsbedingungen

1. Normen und Vorschriften

Für die Leistungen dieses Gewerkes gelten die VOB Teil C, insbesondere ATV DIN 18299, ATV DIN 18360 Metallbauarbeiten, ATV DIN 18361 Verglasungsarbeiten und ATV DIN 18357 Beschlagsarbeiten, sowie die Allgemein Anerkannten Regeln der Technik und die zum Zeitpunkt der Ausführung gültigen DIN-Normen.

Ergänzend wird u. a. auf folgende Regeln und Bestimmungen zudem besonders hingewiesen:
 * DGUV: Deutsche Gesetzliche Unfallversicherung e.V.,
 * DIN: Deutsches Institut für Normung e.V.,
 * RAL: Deutsches Institut für Gütesicherung und Kennzeichnung e.V.,
 * BAF: Bundesverband Ausbau und Fassade im ZDB,
 * BIV: Bundesinnungsverband des Glaserhandwerks,
 * Deutsche Bauchemie e.V.,
 * FTA: Fachverband Türautomation e.V.,
 * GDA: Gesamtverband der Aluminiumindistrie e.V.,
 * GSB International e.V.,
 * ift Rosenheim GmbH,
 * IVD: Industrieverband Dichtstoffe e.V.,
 * RAL: Gütegemeinschaft Fenster, Fassaden und Haustüren e.V.,
 * ttz: Industrieverband Tore Türen Zargen e.V.,
 * VDE Verlag GmbH
 * VDI: Verein Deutscher Ingenieure e.V.,
 * VFF: Verband Fenster + Fassade
 * IFBS: Internationaler Verband für den Metallleichtbau e. V.,
 * DIN in jeweils aktueller Fassung

2. Vorbereitung und Planung

Rechtzeitig vor Beginn der Ausführung hat der AN eigenverantwortlich vorgegebene Maße und benannte Höhen auf Übereinstimmung durch Nivellement zu prüfen. Bei Überschreitung der Toleranzgrenzen, insbesondere Winkeltoleranzen, ist der AG unverzüglich zu verständigen.

Der AN plant eigenverantwortlich seinen baustelleninternen Arbeitsablauf. Hieraus folgernd sind alle eventuellen bauablaufbedingten Aufwendungen für Hebezeuge, Mobilkraneinsätze, Bauzwischenzustände, Provisorien, Unterstützungen, Lehren etc. integraler Leistungsbestandteil des AN und werden nicht gesondert vergütet, soweit nicht in Leistungspositionen ausdrücklich abweichend beschrieben.

Das Bauwerk wird in mehreren Bauabschnitten errichtet. Jedes Geschoss besteht aus drei Bauabschnitten. Die Bauabschnittsgrenzen verlaufen im Bereich der Achsen "9" und "J". Insgesamt muss der Bieter von acht zeitlich getrennten Bauabschnitten ausgehen. Die Kosten für die Ausführung in mehreren Bauabschnitten und dadurch resultierender Mehraufwendungen werden nicht gesondert vergütet und sind in die entsprechenden Positionen einzurechnen.

Durch den AN sind im Zuge der Werk- und Montageplanung folgende Nachweise vorzulegen:
- Nachweis der Gebrauchstauglichkeit nach §3 Nr. 2 MBO bzw. LBO
- Systemprüfung mit Klassifizierung nach EN 12207 (Luftdurchlässigkeit), EN 12208 (Schlagregendichtheit),
  EN 12201 (Windwiderstand), EN 13115 (Bedienkräfte, mechanische Festigkeit) und EN 12400 (Dauerfunktion)
- Nachweis über Einhaltung der geforderten Wärmeschutz-, Schallschutz-, Feuchteschutz- und Brandschutzanforderungen
- Nachweise über Eignung von Profilen und Beschichtungen

Im Rahmen seiner Werkstatt- und Montageplanung hat der AN alle Abmessungen, Ausstattungen, An- schlüsse und Detailausbildungen der einzelnen Bauteile etc. den beigefügten Unterlagen, den Zeichnungen und Gutachten, zu entnehmen und zu prüfen.

Der AN erstellt im Zuge seiner Werk- und Montageplanung eine Türliste auf Grundlage der Ausführungs- planung des Architekten. Hierbei ist zu beachten, dass die in den Ausführungsplänen angegeben Türbe- zeichungen und die Positionsnummern der Türen zu übernehmen sind und daran keine Änderungen vorge- nommen werden dürfen.

Die Windwiderstandsfähigkeit ist gemäß DIN EN 12211 und DIN EN 12210 sowie unter Beachtung der DIN 18055 "Kriterien für die Anwendung von Fenstern und Außentüren nach DIN EN 14351-1 und die DIN EN 1991-1-4 Eurocode 1" vom AN zu berücksichtigen.

Die Schlagregendichtheit ist nach DIN EN 1027 und DN EN 12208, die Fugendurchlässigkeit nach DIN EN 1026 und DIN EN 12207 vom AN zu berücksichtigen.

Sofern keine abweichenden Angaben zum Schallschutz vorliegen, gilt Schallschutzklasse 2 nach VDI 2719 bzw. erhöhter Schallschutz nach DIN4109.

Die Dauerfunktion ist gemäß DIN EN 12400 und die Widerstandsfähigkeit gegen Vertikallasten und statische Verwindung gemäß DIN EN 13115 entsprechend der jeweils notwendigen Klasse vom AN zu berück- sichtigen.

Dichtstoffe müssen in ihren Eigenschaften dem Verwendungszweck entsprechen. Dichtstoffe müssen nach DIN / EN mit angrenzenden Stoffen verträglich sein und - soweit sie direkten Witterungseinflüssen ausge- setzt sind - gegen diese alterungsbeständig sein. Für Dichtstoffe im Verglasungsbereich gilt DIN 18545, zur Abdichtung der Baukörperanschlussfuge gilt DIN 18540 sowie das IVD-Merkblatt Nr. 9 des Industrieverbands Dichtstoffe.

Die Oberflächen der Türblätter und der Zargen werden pulverbeschichtet. Um besten Korrosionsschutz und Oberflächenbeschaffenheit zu gewährleisten, muss der Beschichtungsbetrieb die Zulassung zum Beschichter der GSB International e.V. besitzen oder nachweislich nach den dort festgelegten Regeln beschichten. Die Beschichtung ist mit einer hochwetterfesten Pulverbeschichtung auszuführen und muss eine Mindestschichtdicke von 60 µ haben. Das Schneiden, Bohren und Fräsen mit sachgemäßen Einrichtungen darf kein Abplatzen des Lackfilms an den Schnittkanten verursachen.

Alle Sichtflächen sind während der gesamten Bauzeit sach- und fachgerecht vor Beschädigungen zu schützen. Die Schutzmaßnahmen sind mit der Bauleitung abzustimmen. Beschädigungen jeglicher Art sind der Bauleitung vor der Erstreinigung anzumelden. Sämtliche Leistungen und Baustelleneinrichtungen sind des Weiteren vor Diebstahl zu schützen. Weiterhin hat der AN dafür Sorge zu tragen, dass durch seine Leistungen nicht andere Gewerke beschädigt, behindert oder anderweitig in Mitleidenschaft gezogen werden. Vor der Abnahme ist eine Erst-Reinigung der Leistung vorzunehmen.

Teilweise werden die Türen mit Glasausschnitten hergestellt. Die in den LV-Positionen angegeben Maße sind als Richtmaße und Kalkulationsgrundlage zu verstehen. Die genauen Abmessungen sind hersteller- abhängig und im Zuge der Werk- und Montageplanung mit dem AG gemeinsam abzustimmen.

3. Ausführungshinweise

Vom AG sind keine gesonderten Leistungsbeschreibungen oder Vergaben für die Gewerke Verglasungs- arbeiten und Beschlagarbeiten vorgesehen. Daher sind alle Leistungen zum Ersteinbau vom AN grund- sätzlich einschließlich kompletter Beschläge und Verglasungen auszuführen.

Alle Stahlteile, die nach dem Einbau nicht mehr zugänglich sind, sind zu verzinken. Alle anderen benötigen mindestens einen einfachen Korrosionsschutz. Der Korrosionsschutz muss mit Zinkauflagen gemäß DIN
EN ISO 14713 ausgeführt sein.

Verzinkte Bleche müssen frei von Feuchtigkeit oder Nässe bleiben, um die Bildung von Weißrost zu vermeiden. Auf der Baustelle gelagerte Bauteile sind entsprechend vor Witterungseinflüssen zu lagern. Nässebeaufschlagte Bauteile dürfen nicht vor Abtrocknung in unzugänglichen und / oder dampfdichten Bereichen verbaut werden.

Der AN hat umgehend nach Auftragserteilung, rechtzeitig vor Beginn der Werk- und Montageplanng alle erforderlichen Herstellerqualifikationsnachweise für den Betrieb und das Personal unaufgefordert dem AG vorzulegen.

Verbindungs- und Befestigungsmittel sowie Verankerungselemente und -mittel, die nicht aus Aluminium bestehen, mittel- oder unmittelbar der Atmosphäre / Korrosionsschutz ausgesetzt sind und für Wartungen nicht zugänglich sind, sind grundsätzlich aus rostfreiem Edelstahl auszuführen.
Gegebenenfalls sind Verstärkungen vorzusehen, die ein Ausreißen des Schließmechanismus verhindern, wenn die Türkonstruktion dies erfordert.

Kontaktkorrosion durch Verbindungen unterschiedlicher metallischer Oberflächen / Bauteile ist zwingend zu  vermeiden. Insoweit holt der AN rechtzeitig vor Ausführungsbeginn beim AG Auskünfte über vorhandene bzw. anzuschließende Bauteile und deren Materialität ein.

Sämtliche zur Montage erforderlichen Verbindungs- und Befestigungsmittel sind in die Einheitspreise der entsprechenden Positionen einzurechnen. Diese werden nicht gesondert vergütet.

Für die Anforderungen an Aluminium gelten EN 573-1 bis 4 sowie die EN 755-1 für stranggepresste Profile. Für Bleche gelten DIN 485-1+2.

Nach dem Einbau der Elemente sind, soweit nach der Konstruktion erforderlich, die Anschlussfugen ringsum mit einem dauereleastischen Dichtstoff abzudichten. Die Kosten hierfür sind, sofern nicht anders angegeben in die Einheitspreise einzurechnen.

Eckstöße von Bekleidungen und Verleistungen sind auf Gehrung auszuführen und im gleichen Material und mit der gleichen Oberflächenbehandlung wie die Einbauelemente herzustellen.

Sofern keine Angaben zum Material der Dämm- und Abdichtungsstoffe angegeben sind, sind diese unter Beachtung der Beanspruchung und Anforderungen vom AN im Zuge seiner Werk- und Montageplanung zu wählen. Es sind ausschließlich nur RAL-gütegesicherte Abdichtungs- und Fugenbaustoffe vorzusehen.

Die Bänder von Stahlblechtüren sind in der gleichen Farbe wie die Türelemente zu verbauen. Außenliegende Bänder sind nach Montageende mit Sicherung gegen Abschrauben und Herausschlagen der Bandstifte zu sichern.

Die Erstreinigung, besonders das Entfernen von Kleber- und Versiegelungsrückständen innen und außen,  vor Objektübergabe gehören zum Leistungsumfang des AN. Ebenso sind die Fälze und Dichtungen von allen Verunreinigungen (besonders Bohrrückstände) zu säubern.

Die Flächen und Fugen müssen so ausgeführt werden, dass die Oberflächen glatt, fugenfrei und leicht zu reinigen sind. Sie müssen beständig gegen Flächen-Desinfektionsmittel sein (Amine, QAVs, Sauerstoff- Abspalter und Alkohole 70-80%).

Stahlzargen müssen Abweichungen von geplanten Soll-Wanddicken von -5 bis +10 mm ausgleichen können. Die Stahlzargen müssen eine Mindestblechdicke von 1,5 mm für Umfassungszargen bzw. 2,0 mm für Blockzargen aufweisen.

Sind Umfassungszargen mit Mörtel zu füllen, ist die Tür bis zur Erhärtung geschlossen zu halten und gegen unbefugtes Öffnen zu sichern. Ein Einschäumen von Türen mit Rauch- oder Brandschutzanforderungen ist nicht zulässig. Es sind nur Türen mit entsprechender Einbauanweisung vorzusehen.

Bei Umfassungszargen ist die Spiegelbreite so zu wählen, dass eine Überdeckung der Wand von min. 25 mm gegenüber der Rohbauöffnung sichergestellt ist.

Zargen ungefälzter Türen sind so maßhaltig zu setzen, dass die Fugenmaße zwischen Türblatt und Türzarge maximal 2 mm differieren. Der hierfür erforderliche erhöhte Auwand ist vom AN zu berücksichtigen.

Werden Bodendichtungen zu Schalldämmzwecken an Türen gefordert, so sind diese seitenweise unter- schiedlich einstellbar auszuführen. Ein Nachstellen muss ohne Aushängen der Tür möglich sein.

Der AN stellt durch seine Montage sicher, dass die Fuge unterhalb von Rauchschutztüren nicht größer als in der Einbauanleitung des Herstellers vorgegeben ist. Sollte die bauliche Vorleistung hierfür nicht geeignet sein, so informiert der AN den AG rechtzeitig vor Ausführung hierüber.

Rauch- und Brandschutztüren sind generell als geprüfte Einheit aus Türzarge, Türblatt und den für die Funktion erforderlichen Beschlägen als einheitliches System auszuführen. Die entsprechenden Zulassungen bzw. Prüfzeugnisse legt der AN unaufgefordert im Zuge der Werk- und Montageplanung dem AG vor. Die Kennzeichnungen und Beschilderungen an den Türen sind anzubringen und bis zur Abnahme zu schützen.

Feuerschutztüren müssen selbstschließend sein. Als Betriebszustand gilt "ständig geschlossen", falls nicht beschrieben oder in den Planunterlagen ersichtlich.

Zu jeder Funktionstür sind vom Hersteller Einbau- und Wartungsanleitungen sowie Einbaurichtlinien aus dem Zulassungbescheid mitzuliefern. Erforderliche Abnahmen und Inbetriebnahmen sind als Leistungen des AN rechzeitig durchführen zu lassen und zu dokumentieren. Die Kosten hierfür werden nicht gesondert vergütet und sind in die Einheitspreise einzurechnen.

Bei Gleitschienenobentürschließern sind die Schließgeschwindigkeit und -kraft örtlich vom AN vor Abnahme einzustellen. Eine Nachbegehung ca. 3 Monate nach Inbetriebnahme zum Nachstellen aller Türschließer gehört zum Leistungsumfang des AN. Die Kosten hierfür werden nicht gesondert vergütet und sind in die Einheitspreise einzurechnen.

Überall dort, wo mit betriebsbedingter Offenhaltung von Türen mit Brand- und / oder Rauchschutzan- forderungen zu rechnen ist, muss eine Türfeststellanlage eingebaut werden. Der AN weist den AG im Zuge seiner Werk- und Montageplanung auf die Erfordernis von Feststellanlagen hin.

Die Offenhaltung erfolgt in der Regel als teilintegrierte Anlage im Obentürschließer mit im Sturz integriertem Rauchmelder, sofern keine Haftmagnete beschrieben werden. Der Offenhaltungswinkel soll mindestens 90° betragen.

Alle integrierten Rauchzentralen weisen die Möglichkeit zum Anschluss von mindestens zwei externen Deckenrauchmeldern sowie einem potenzialfreien Kontakt zur Aufschaltung eines (bauseitigen) Buskopplers einer Brandmeldeanlage zur zentralen Auslösung der Türschließfunktion auf.

Die Montage der Türelemente, einschl. Türschließer, Rauchmeldezentralen, Motorschlösser und Kontakte, sowie Prüfbuch, Prüfbescheinigung und Inbetriebnahme gehören zum Leistungsumfang des AN. Durch das Gewerk "Elektro" werden die benötigten Zuleitungen bis an die entsprechende Tür geführt. Der Anschluss an diese bauseitige Leitungen erfolgen durch den AN.

Der Übergabepunkt für die elektrischen Anschlüsse der Innentüren befindet sich im Deckenzwischenraum. Dort werden durch das Gewerk Elektro die Anschlussleitungen für die elektrischen Türkomponenten der Innentüren, wie z. B. Türöffner, Feststelleinrichtungen, Brandmelder und Auslösetaster bereitgestellt. Der AN schließt seine Zuleitungen der Türeleemnte dort an. Entsprechende Anschlussleitungen sind in den jeweilgen Positionen verzusehen und werden nicht gesondert vergütet. Die Entfernung bis zum Anschluss ist mit 2,50 m definiert. Leitungen von den Rauchmeldezentralen in den Obentürschließern zu zusätzlich erforderlichen Rauchmeldern an der Decke fallen in den Leistungsumfang des AN. Erforderliche Leerrohre sind bei der Rohbauplanung berücksichtigt. Die Kosten für das Verlegen sind einzukalkulieren.

Die Türlaibungen von Trockenbauwänden werden bauseitig ohne Laibungsbekleidung hergestellt. Dies ist bei der Angebotskalkulation und Ausführung der Zargenmontage zu berücksichtigen. Ein Anspruch auf gesonderte Vergütung besteht nicht.

4. Zusätzliche Kalkulationshinweise

Die nachfolgenden Leistungspositionen beschreiben grundsätzlich die gebrauchsfertige Leistung, einschließlich der Lieferung und der Montage bzw. Herstellung, sofern im Positions- oder Hinweistext nicht anders angegeben. Dies beinhaltet auch sämtliche dafür erforderliche Lohn-, Material- und Gerätekosten.

SiGeKo:
Für alle sich aus der Sicherheits- und Gesundheitsschutzdokumentation ergebenden Leistungen des Unter- nehmers und deren Umsetzung während der gesamten Bauzeit, erfolgt keine gesonderte Vergütung.

Arbeiten anderer Unternehmer auf der Baustelle:
Im Baufeld werden weitere Unternehmer tätig sein. Zeitgleich laufen bereits die Ausbauarbeiten Die Gewerke der Technischen Gebäudeausstattung haben ebenfalls mit der Errichtung ihrer Leistungen begonnen. In allen Bauabschnitten ist der Ausbau in vollem Gange. Es muss eine ständige Abstimmung über die geplanten Arbeiten untereinander erfolgen. Hierzu finden regelmäßige Baube- sprechungen statt. Der AN hat daran teilzunehmen. Für diesen erhöhten Koordinierungsaufwand und die Abstimmung mit anderen auf der Baustelle arbeitenden Firmen erfolgt keine gesonderte Vergütung. Der Mehraufwand ist bei der Kalkulation der Einheitspreise einzurechnen.

Laufender Krankenhausbetrieb während der Arbeiten:
Der Krankenhausbetrieb muss während der Dauer der Bauarbeiten uneingeschränkt gewährleistet sein, dies gilt insbesondere für die nahegelegene Rettungswache. Die Zufahrswege für den Rettungswagen sind zu jeder Zeit freizuhalten. Materialtransporte haben ausschließlich über die ausgewiesenen Baustellenzufahrten zu erfolgen und sind im Vorfeld mit der Bauüberwachung zu koordinieren um eine reibungslose Baustellen- logistik zu gewährleisten. Die Erschwernisse durch den Krankenhausbetrieb sind bei der Kalkulation zu berücksichtigen. Für die Erschwernisse und Einschränkungen bei der Bauausführung erfolgt keine gesonderte Vergütung. Ein Anspruch auf unterbrechungsfreie und kontinuierliche Ausführung der Arbeiten besteht nicht.

Bauaufzug
Bauseits wird ein Bauaufzug zur Verfügung gestellt. Der Bauaufzug führt vom Untergeschoss 2 bis in das Obergeschoss 3. Die Abmessungen des Fahrkorbs betragen ca. 130 x 260 cm und sind für Großpaletten geeignet.
Der Bauaufzug kann von allen Gewerken genutzt werden. Daher muss der Auftragnehmer mit Wartezeiten rechnen. Eine gesonderte Vergütung erfolgt nicht. Die Kosten hierfür sind in die entsprechenden Einheits- preise einzurechnen.

5. Ausführungsfristen:

siehe hierzu beigefügtes Formblatt 214 Besondere Vertragsbedingungen für Bauverträge (BVB).

6. Anlagen:

Die nachfolgend aufgeführten Unterlagen sind Bestandteil der Verdingungsunterlage und somit bei der Kalkulation und Preisermittlung zu berücksichtigen:

* Baustelleneinrichtungsplan, Index 05 vom 09.10.2025

* Grundrisspläne Neubau
 UG 2, Index 06 vom 03.09.2025
 UG 1, Index 06 vom 22.08.2025
 EG, Index 07 vom 10.07.2025
 OG 1, Index 05 vom 01.08.2025
 OG 2, Index 05 vom 01.08.2025
 OG 3, Index 04 vom 01.08.2025
 OG 4, Index 05 vom 27.08.2025

* Schnitte Neubau
 A-A, Index03 vom 01.08.2025
 B-B, Index03 vom 01.08.2025
 C-C, Index02 vom 01.08.2025
 D-D, Index02 vom 01.08.2025

* Ansichten Neubau
 Norden / Süden, Index 03 vom 05.06.2025
 Osten / Westen, Index 03 vom 05.06.2025

* Positionspläne Türen
 UG 2, Index 01 vom 26.08.2025
 UG 1, Index 01 vom 26.08.2025
 EG, Index 01 vom 26.08.2025
 OG 1, Index 01 vom 26.08.2025
 OG 2, Index 01 vom 26.08.2025
 OG 3, Index 01 vom 26.08.2025
 OG 4, Index 01 vom 26.08.2025

* Details
 Detail Außentür, Index 02 vom 29.10.2025

* Gutachten und Nachweise:
  Raumakustik, mit Anlagen vom 09.07.2025
  Bauakustik, mit Anlagen vom 31.08.2022
  Wärmeschutz, mit Anlagen vom 05.08.2022
  Brandschutz (2. Revision), mit Anlagen vom 12.05.2023
  User Requirement Specifications (URS) für Unit Dose Bereich, Apotheke, vom 23.10.2024

## Systembeschreibung
Systembeschreibung

Konstruktionsmerkmale

Werkstoff Stahl, Korrosionsschutz:
Stahlblechformteile mit einer Wanddicke bis 4 mm, die raumseitig nicht sichtbar hinter der Dichtungsebene eingesetzt werden, sind aus sendzimirverzinkten Baustahl herzustellen. Schnittkanten oder sonstige Be- arbeitungsflächen sind durch Kaltverzinkungen und zusätzliche Anstriche vor Korrosionen zu schützen.
Stahlteile mit Wanddicken über 4 mm sind feuerverzinkt - Mindestschichtdicke 60 μ auszuführen.
Außerhalb der Wasserdichtungsebene eingesetzte Stahlteile, die für spätere Wartungen unzugänglich sind, müssen aus nicht rostendem Stahl, Werkst. Nr. 1.4571, DIN EN 10088 - 1 oder gleichwertig hergestellt sein.

Werkstoff Edelstahl:
Verankerungselemente und -mittel, die einem Korrosionsangriff ausgesetzt und für Wartungen nicht zugäng- lich sind, z. B. Befestigungs- und Verankerungskonstruktionen sowie alle Verbindungsteile sind grundsätzlich aus rostfreiem Edelstahl herzustellen.
Als Verankerungs-, Verbindungs- und Befestigungselemente dürfen, ohne besonderen Korrosionsschutz- nachweis gemäß DIN 18516-1, nur nichtrostende Stähle bzw. Stähle gemäß der allgemeine bauauf- sichtlichen Zulassung "Z-30.3-6" vom 05.März 2018 der Informationsstelle Edelstahl Rostfrei, verwendet werden.

Weiterhin ist sicherzustellen, dass unter Spannung stehende Bauteile, besonders wenn sie legiert sind, in uneingeschränkter Festigkeit zu keiner Spannungskorrosion oder anderweitiger interkristalliner oder auch anderweitig wirksam werdender Zersetzung im Alterungsprozess neigen.
Auf Anforderung des AG hat der AN über die Einhaltung der v. g. Forderungen projektbezogene Bescheinigungen des Herstellers bzw. Prüfzeugnisse und Nachweise vorzulegen.

Zusammenbau unterschiedlicher Werkstoffe:
Beim Zusammenbau unterschiedlicher Werkstoffe muss gewährleistet sein, dass keine Kontaktkorrosion und keine andere ungünstige Beeinflussung entstehen kann. Es sind Zwischenlagen aus Kunststofffolie oder dgl. vorzusehen.

Konstruktionsbeschreibung:

Stahl-Objekttüren, ohne bzw. mit Brandschutzanforderungen, klassifiziert bis T90-RS nach DIN 4102-5 bzw. EI2 90-C5 S200 nach DIN EN 16034, als vollständig verklebte oder verschweißte Konstruktion, Türblattdicke bis 65 mm, Falzausbildung stumpf einschlagend, Blechstärke min. 1,0 mm, Dämmung mit Mineralfaserplatte, Oberfläche pulverbeschichtet gemäß Positionsbeschreibung, absenkbare Bodendichtung, sofern nicht anders beschrieben

Zargen als Stahlumfassungszargen bzw. Blockzargen gemäß Positionsbeschreibung, ohne Bodeneinstand, Blechstärke min 1,5 mm bei Umfassungszargen bzw. 2,0 mm bei Blockzargen, Umfassungszarge zweiteilig für nachträglichen Einbau, Montage mit verdeckten Befestigungsmitteln, Ausstopfen / Ausmörteln des Zargenzwischenraumes gemäß bauaufsichtlicher Zulassung, Oberfläche pulverbeschichtet, Zargendichtung dreiseitig umlaufend, Anschlagrichtung DIN L oder DIN R gemäß Positionsbeschreibung
bei Außentüren zusätzliches Bodenprofil, Höhe ca. 175 mm passend zum Bodenaufbau

Oberflächenvergütung

Die Oberflächen der Türblätter und der Zargen werden in einem RAL-Farbton nach Wahl des AG pulverbeschichtet. Um besten Korrosionsschutz und Oberflächenbeschaffenheit zu gewährleisten, muss der Beschichtungsbetrieb die Zulassung zum Beschichter der GSB International e.V. besitzen oder nachweislich nach den dort festgelegten Regeln beschichten. Die Beschichtung ist mit einer hochwetterfesten Pulverbeschichtung auszuführen und muss eine Mindestschichtdicke von 60 µ haben. Das Schneiden, Bohren und Fräsen mit sachgemäßen Einrichtungen darf kein Abplatzen des Lackfilms an den Schnittkanten verursachen.

Bauphysikalische Anforderungen

Schlagregendichtheit:  Klasse 9A nach DIN EN 12208

Luftdurchlässigkeit:  Klasse 4 nach DIN EN 12207

Widerstand gegen Windlast:  Klasse C5 / B5 nach DIN EN 12210

Mechanische Beanspruchungen: Klasse 4 nach DIN EN 13115

Luftschalldämmung:  Grundanforderung Schallschutzklasse 2 nach VDI 2719 / DIN 4109
  gemäß Gutachten, gesonderte Anforderungen in LV-Positionen

Wärmedurchgangskoeffizient: U-Wert Außentüren = 1,3 W/m²k nach EN ISO 10077-1

Die Anforderungen der U-Werte sind vom Hersteller nachzuweisen! In jedem Fall muss der U-Wert des gesamten Außenelementes erbracht werden.

Beschläge

Die Außentüren erhalten Edelstahl-Aufsatztürbänder, Abmessung nach Herstellervorgabe.
Die gesamte Technik für die sichere Verankerung und die Feinjustierung ist im Türfalz angeordnet. Ohne den Türflügel auszuhängen, kann eine Feinjustierung vorgenommen werden. In die Hohlkammern der Rahmen- profile sind entsprechende Futterplatten und Klemmanker einzubringen. Die Stulpbleche der einzusetzenden Schlösser und die Schließbleche müssen aus Edelstahl bestehen. Die Befestigung dieser Bauteile erfolgt mittels in die Endstücke integrierten Dübeln.

Gebrauchsklasse nach DIN EN 1935: Klasse 4
Korrosionsschutz nach DIN EN 1670: Klasse 4
Bandklasse nach DIN EN 1935: Klasse 14
Mechanische Beanspruchung nach DIN EN 12400:  Klasse 8

Alle Türelmente sind mit Rundgriff-Drückergarnituren und Rosetten aus Aluminium auszuführen. Soweit nicht anders beschrieben, sind alle Beschläge für alle Türen mit Rundrosetten für Drücker und Schloss anstelle von Schildern vorzusehen.

Gebrauchsklasse nach DIN EN 1906:  Klasse 4
Dauerhaftigkeit nach DIN EN 1906:  Klasse 7
Feuerbeständigkeit nach DIN EN 1906:  gemäß Brandschutzanforderung (im LV)
Einbruchssicherheit nach DIN EN 1906:  Klasse 0 (ohne Anforderungen)

Sicherheitsmerkmale der Notausgangsbeschläge müssen den Forderungen nach DIN EN 179 entsprechen.
Bei zweiflügeligen Türen sind die erforderlichen Fluchtwegbreiten gemäß Landesbauordnung LBO und beiliegendem Brandschutzgutachten einzuhalten.

Zubehörteile wie Zylinder-Rosetten, Drückerstifte, Dichtstücke, Befestigungszubehör und Fußpunktabdicht- ungen werden nicht besonders erwähnt; diese Zubehörteile sind jedoch in jedem Fall mitzuliefern und fachgerecht zu montieren.

Die Schließanlage wird bauseits durch den AG geplant, geliefert und montiert.

Bauwerksabdichtung / Anschlüsse

Die Anschlüsse zum Baukörper müssen den bauphysikalischen Anforderungen gerecht werden, d. h. Anforderungen aus Wärmeschutz, Feuchtigkeitsschutz, Schallschutz und Fugenbewegungen sind zu beachten.
Der Anschluss an den Baukörper ist nach dem Stand der Technik vorzunehmen. Bei der Abdichtung von Anschlussfugen mit elastischen Dichtstoffen sind die DIN 18540, die Vorschriften der Hersteller und bei der Festlegung der Fugenbreite die zulässige Gesamtverformung zu beachten.
Abdichtungen der Außenelemente zum Baukörper mit Bauabdichtungsfolien sind gemäß den Bauvorschriften auszuführen. Wird die Abdichtungsfolie verklebt, so müssen die Klebeflächen frei von Verunreinigungen und Fremdstoffen sein. Die Angaben des Herstellers sind zu beachten.

Bauabdichtungsfolien müssen in ihrer Eigenschaft dem Verwendungszweck und DIN 18195 entsprechen, insbesondere im Sockelanschluss. Sie dürfen keine aggressiven Bestandteile beinhalten und müssen mit angrenzenden Baustoffen (auch mit Anstrichen) verträglich sein. Sämtliche Materialverträglichkeiten sind durch den AN rechtzeitig eigenständig zu prüfen. Dichtfolien müssen alterungsbeständig und, soweit sie direkten Witterungseinflüssen ausgesetzt sind, gegen diese beständig sein.

Anschluss an Baukörper

Die Montage ist nach DIN 4108 Beiblatt 2 und dem Leitfaden des RAL-Gütezeichen, zum Zeitpunkt der Ausführung nach aktuellem Stand und gültiger Fassung und den Ausführungsplänen auszuführen.

Eine thermische Trennung am Bauanschluss ist stets zu gewährleisten. Somit sind alle verwendeten Stahl- bauteile zur Elementbefestigung in feuerverzinkt auszuführen, in die Dämmebene zu integrieren und vor Witterungseinfluss zu schützen. Mögliche Einbruch-, Brand- und Rauchschutzrichtlinien inkl. der notwendigen Materialklassifikationen, sowie systemspezifische Angaben sind zum Zeitpunkt der Ausführung nach gültiger Norm und Fassung einzuhalten.

Der Baukörper ist mehrschalig ausgebildet. Die Außenwände werden als Stahlbeton-Sandwich-Elemente augeführt (Aufbau von innen nach außen):

 - Tragschale, Stahlbeton, Dicke 16 cm,
 - Dämmkern, EPS / Mineralwolle, Dicke 16 cm,
 - Sichtschale, Stahlbeton, Dicke 8 cm.

Die Außentüren werden bündig an der Außenkante der Stahlbeton-Tragschale eingebaut (siehe Detail- pläne). Eine Rahmenüberdeckung von min. 30 mm ist sicherzustellen.
Im oberen Anschlussbereich ist zu beachten, dass die außenseitige Sichtschale ca. 40 mm in das Licht- raumprofil der Türöffnung hineinspringt (siehe beigefügte Detailpläne), seitlich beträgt die Überdeckung ca. 30 mm. Dies ist bei der Wahl und Dimensionierung des oberen Rahmenprofils zu beachten. Die sichtbare Rahmenbreite (außen) in diesem Bereich sollte ca. 30 mm betragen. Die Kosten hierfür sind einzurechnen.

Umlaufend ist außenseitig eine Abdichtung aus EPDM-Dichtungsband am Baukörper anzubringen. Die Trennung zwischen Element und Tragschale aus Stahlbeton erfolgt mittels Drei-Zonenband. Der untere Anschluss erfolgt zusätzlich mittels Futter / Schaum und einem Tragwinkel (L-Winkel).
Die innenseitige, umlaufende Anschlussfuge wird mit einer Leiste (L-Winkel) verschlossen. Die Leiste ist als gleichschenkeliges L-Profil aus pulverbeschichtetem Aluminium mit den Abmessungen 30 x 30 mm herzu- stellen (Farbton weiß, nach Bemusterung des AG), einschl. dauerelastischer Versiegelung (desinfektions- mittelbeständig).
Außenseitig wird in der Laibung eine Leiste (L-Winkel) als ungleichmäßiges L-Profil aus pulverbeschichtetem Aluminium angebracht. Die Länge der Laibungsabdeckung beträgt ca. 120 mm. Die Länge des Profil- schenkels zur Befestigung auf dem Türprofil ist abhängig vom verwendeten Profil und beträgt ca. 20-30 mm. Der Farbton des Profils entspricht dem der Außenelemente (RAL-Farbton grau, z. B. RAL 9006 nach Wahl des AG), einschl. dauerelastischer Versiegelung.

Anschluss Außentüren Bodenschwelle:
Die Höhe des Fußbodenaufbaues beträgt ca. 175 mm. Der Anschluss unten im Bereich der Türen ist mit einer zum System gehörenden Bodenschwelle und einer Trennschiene auszustatten. Unterhalb der Tür- schwelle ist eine aufgeständerte, verzinkte Stahlkonstruktion anzubringen, um die Türanlage abzustützen. Der Zwischenraum unterhalb der Basis und des Rohfußbodens ist allseitig mit Wärmedämmung bzw. dem umlaufenden Wärmedämm- und Montageelement auszufüllen. Die Kosten hierfür sind in die entsprechenden Positionen einzurechnen, eine gesonderte Vergütung erfolgt nicht.
Auf der Innenseite ist die Basiskonstruktion für den Anschluss der bauseitigen Fußbodenkonstruktion vorzurichten. Der Bereich zwischen Fußboden und Basiskonstruktion ist mit Dichtungsfolie und dauer- elastischen Dichtstoffen abzudichten und  zu versiegeln.
Auf der Außenseite erfolgt die Abdichtung mit einer an der Basiskonstruktion befestigten Dichtungsfolie, die bis auf die bauseitige Sockeldämmung zurückzuführen und dort zu verkleben ist. Die Anschlussfuge zwischen der Basiskonstruktion und dem äußeren bauseitigen Bodenbelag wird mit einer Epoxidharzfuge geschlossen. Die Sockelhöhen sind auf den Aufbau der anschließenden Basispunkte abzustimmen. Eine Rinne wird bauseits eingebaut und angedichtet.

Obentürschließer, Feststellanlagen und Rauchmelder

Die Innentüren erhalten einen Gleitschienen-Türschließer mit abfallendem Öffnungsmoment. Die Auswahl der Schließergröße erfolgt entsprechend der Türflügelbreite nach EN 1154 und mit CE-Kennzeichnung. Bei zweiflügeligen Türen muss der Türschließer über eine Schließfolgeregelung verfügen.
Bauhöhe ca. 50 - 60 mm, geprüft nach EN 1158, Montage auf der Bandseite bzw. Bandgegenseite gemäß Angabe in der jeweiligen LV-Position.
Schließgeschwindigkeit, Endanschlag, hydraulisch kontrollierte Öffnungsdämpfung sowie Schließverzöger- ung sind über ein Ventil von vorn einstellbar. Die Montagekonsole verfügt über ein universelles Lochgruppen- system. Es sind verschiedene Öffnungsvarianten vorgesehen, wie z. B. Feststellanlagen mit permanenter Offenhaltung, Offenhaltung mit Auslösung im Brandfall, sowie Dauerschließung. Die genauen Angaben sind den jeweiligen LV-Positionen zu entnehmen. Bei Obentürschließern ohne Feststelleinrichtungen ist als Normalstellung von "dauerhaft geschlossen", bei Obentürschließern mit Festestelleinrichtung bzw. mit Haft- magnet "dauerhaft offen" auszugehen.

Schließkraft:  stufenlos einstellbare Schließkraft von EN2-6, nach EN 1154
Öffnungswinkel: bis ca. 180° möglich, gemäß Angabe in LV-Position
Farbe:  Aluminium fein matt

Montage an Feuer- und Rauchschutztüren mit integriertem Rauchmelder / Rauchschaltzentrale, Betriebs- spannung 230 V AC, mit in der Gleitschiene integrierter elektromechanischer Feststellung stufenlos von 80° bis 130° einstellbar nach EN 1155, Feststellposition überfahrbar, Schließwirkung ab 180° Öffnungswinkel, integrierte Rauchschalterzentrale mit Alarmschwellennachführung, Verschmutzungsanzeige und Prüftaste, Anschluss zusätzlicher Rauchmelder möglich, gemäß Angaben in der jeweiligen LV-Position

Die elektrischen Anschlüsse (Türschließer und Auslösetaster) erfolgen im Deckenzwischenraum an bau- seitigen Leitungen des Gewerkes Elektro. Am Türelement sind daher Anschlussleitungen von ca. 2,50 m Länge vorzusehen. Der Anschluss zusätzlicher Rauchmelder an der Rauchmeldezentrale im Türschließer gehört zum Leistungsumfang des AN und wird nicht gesondert vergütet. Entsprechende Leerrohre zur Leitungsführung sind im Gewerk Rohbau vorgesehen.

## 326 Stahltüren

### Titel 01 Vorleistungen

**01.1 Werk- und Montageplanung**
*** Pauschalposition
Erstellen der Werk- und Montageplanung für alle nachfolgend beschriebenen Türelemente sowie aller Einbauelemente, einschl. Nachweise / Berechnungen der Verglasung, Veranke- rung und Erstellung der Türlisten etc., sowie Zusammenstellen der Unterlagen der Reinraumtüren (GMP) und dazugehöriger Dokumentation

Die Werk- und Montageplanung ist vor Montagebeginn vorzu- legen. Der Zeitraum für die Prüfung durch den AG ist mit 4 Wochen anzusetzen.
Menge: 1,000 psch

**01.2 Baustelleneinrichtung**
*** Pauschalposition
Baustelle für sämtliche, in der Leistungsbeschreibung aufge- führten Leistungen einrichten, für die Dauer der Ausführung vor- halten und wieder räumen, einschl. aller erforderlichen Trans- porte, Container, Lager, Unterkünfte, sowie Kosten für Auf- und Abbau, sowie Umbau, einschl. Ausführung der Leistung in acht Bauabschnitten
Menge: 1,000 psch

### Titel 02 Außentüren aus Stahl

**02.1 Außentürelement, 1-flg., B 1.010mm, H 2.010mm, T0**
Stahltürelement, als wärmegedämmtes Außentürelement, ein- flügelig, mit Blockzarge, ohne Brandschutzanforderungen, gemäß Systembeschreibung und Ausführungsplanung

Breite:  ca. 1.010 mm
Höhe:  ca. 2.010 mm

Brandschutz: ohne Anforderungen

Wärmeschutz: U = max. 1,3 W/(m²K)

Einbruchschutz: ohne Anforderungen

Türblatt: aus Stahlblech, doppelwandig, Dicke min. 1,0 mm,
  Falzausbildung stumpf, Mineralwolleinlage,
  Blattdicke ca. 60 - 65 mm

Zarge: Blockzarge, aus Stahl, Dicke ca. 2,0 mm, Einbau in
  Massivwänden, Wanddicke bis ca. 160 mm

Bänder: dreiteilig, aus Stahl, verzinkt, 3D-verstellbar,
  DIN L bzw. DIN R, nach außen öffnend

Beschlag: Rosettengarnitur, als Wechselgarnitur (Drücker /
  Knauf), aus Aluminium

Schloss: Einsteckschloss, vorgerichtet für Profilzylinder,
  Profilzylinder bauseits

Ausstattung: absenkbare  integrierte Bodendichtung,
  Wetter- / Wasserschenkel, pulverbeschichtet

Oberflächen pulverbeschichtet, Farbe RAL 9006 weißaluminium

Türelement  : T-E0-111, T-E0-125
Menge: 2,000 Stk

*Hinweis*

**02.2 Außentürelement, 1-flg., B 1.260mm, H 2.450mm, T0**
Stahltürelement, als wärmegedämmtes Außentürelement, ein- flügelig, mit Blockzarge, ohne Brandschutzanforderungen, gemäß Systembeschreibung und Ausführungsplanung

Breite:  ca. 1.260 mm
Höhe (ab RFB): ca. 2.625 mm
Höhe (ab FFB): ca. 2.450 mm

Bodeneinstandsprofil Breite 1.260 mm, Höhe 175 mm
obere Rahmenverbreiterung im Bereich Sichtschale bei Bedarf

lichte Durchgangsbreite min. 900 mm (Fluchttür)

Brandschutz: ohne Anforderungen

Wärmeschutz: U = max. 1,3 W/(m²K)

Einbruchschutz: ohne Anforderungen

Zarge: Blockzarge, aus Stahl, Dicke ca. 2,0 mm, Einbau in
  Massivwänden, Wanddicke bis ca. 160 mm

Bänder: dreiteilig, aus Stahl, verzinkt, 3D-verstellbar,
  DIN L bzw. DIN R, nach außen öffnend

Beschlag: Rosettengarnitur, als Wechselgarnitur (Drücker /
  Knauf), aus Aluminium

Schloss: Einsteckschloss, vorgerichtet für Profilzylinder,
  Profilzylinder bauseits

Ausstattung: absenkbare  integrierte Bodendichtung,
  Wetter- / Wasserschenkel, pulverbeschichtet,
  Gleitschienenobentürschließer,
  elektrischer Türöffner,
  vorgerichtet für bauseitige Kamera-/ Klingelanlage

Oberflächen pulverbeschichtet, Farbe RAL 9006 weißaluminium

Türelement:  T-U2-006
Menge: 1,000 Stk

*Hinweis*

**02.3 Außentürelement, 1-flg., B 1.360mm, H 2.450mm, T0**
Stahltürelement, als wärmegedämmtes Außentürelement, ein- flügelig, mit Blockzarge, ohne Brandschutzanforderungen, gemäß Systembeschreibung und Ausführungsplanung

Breite:  ca. 1.360 mm
Höhe (ab RFB): ca. 2.625 mm
Höhe (ab FFB): ca. 2.450 mm

Bodeneinstandsprofil Breite 1.360 mm, Höhe 175 mm
obere Rahmenverbreiterung im Bereich Sichtschale bei Bedarf

Brandschutz: ohne Anforderungen

Wärmeschutz: U = max. 1,3 W/(m²K)

Einbruchschutz: ohne Anforderungen

Zarge: Blockzarge, aus Stahl, Dicke ca. 2,0 mm, Einbau in
  Massivwänden, Wanddicke bis ca. 160 mm

Bänder: dreiteilig, aus Stahl, verzinkt, 3D-verstellbar,
  DIN L bzw. DIN R, nach außen öffnend

Beschlag: Rosettengarnitur, als Wechselgarnitur (Drücker /
  Knauf), aus Aluminium

Schloss: Einsteckschloss, vorgerichtet für Profilzylinder,
  Profilzylinder bauseits

Ausstattung: absenkbare  integrierte Bodendichtung,
  Wetter- / Wasserschenkel, pulverbeschichtet,
  Gleitschienenobentürschließer,
  elektrischer Türöffner,
  vorgerichtet für bauseitige Kamera-/ Klingelanlage
  mit Gegensprechanlage

Oberflächen pulverbeschichtet, Farbe RAL 9006 weißaluminium

Türelement:  T-U2-095
Menge: 1,000 Stk

*Hinweis*

**02.4 Außentürelement, 2-flg., B 1.570mm, H 2.450mm, T0**
Stahltürelement, als wärmegedämmtes Außentürelement, zwei- flügelig, mit Stahlumfassungszarge, ohne Brandschutzan- forderungen, gemäß Systembeschreibung und Ausführungs- planung

Breite:  ca. 1.570 mm
Höhe (ab RFB): ca. 2.625 mm
Höhe (ab FFB): ca. 2.450 mm

Aufteilung: symmetrisch

Breite Gangflügel:  ca. 785 mm
Breite Standflügel:  ca. 785 mm

Bodeneinstandsprofil Breite 1.570 mm, Höhe 175 mm
obere Rahmenverbreiterung im Bereich Sichtschale bei Bedarf

Brandschutz: ohne Anforderungen

Wärmeschutz: U = max. 1,3 W/(m²K)

Einbruchschutz: ohne Anforderungen

Zarge: Blockzarge, aus Stahl, Dicke ca. 2,0 mm, Einbau in
  Massivwänden, Wanddicke bis ca. 160 mm

Bänder: dreiteilig, aus Stahl, verzinkt, 3D-verstellbar,
  DIN L bzw. DIN R, nach außen öffnend

Beschlag: Rosettengarnitur, Drücker innen und außen, aus
  Aluminium, am Gang- und Standflügel, Treibkantriegel am Standflügel

Schloss: Einsteckschloss, vorgerichtet für Profilzylinder,
  Profilzylinder bauseits

Ausstattung: absenkbare  integrierte Bodendichtung,
  Wetter- / Wasserschenkel, pulverbeschichtet,
  Gleitschienenobentürschließer mit Offenhaltung
  und Schließfolgeregelung

Oberflächen pulverbeschichtet, Farbe RAL 9006 weißaluminium

Türelement:  T-U2-100
Menge: 1,000 Stk

*Hinweis*

**02.5 Außentürelement, 2-flg., B 2.760mm, H 2.385mm, T0**
Stahltürelement, als wärmegedämmtes Außentürelement, zwei- flügelig, mit Stahlumfassungszarge, ohne Brandschutzan- forderungen, gemäß Systembeschreibung und Ausführungs- planung

Breite:  ca. 2.760 mm
Höhe:  ca. 2.385 mm

Aufteilung: symmetrisch

Breite Gangflügel:  ca. 1.380 mm
Breite Standflügel:  ca. 1.380 mm

Bodeneinstandsprofil Breite 2.010 mm, Höhe 175 mm
obere Rahmenverbreiterung im Bereich Sichtschale bei Bedarf

Brandschutz: ohne Anforderungen

Wärmeschutz: U = max. 1,3 W/(m²K)

Einbruchschutz: ohne Anforderungen

Zarge: Blockzarge, aus Stahl, Dicke ca. 2,0 mm, Einbau in
  Stahlkonstruktion mit Sandwichpaneelwänden,
  Wanddicke bis ca. 250 mm

Bänder: dreiteilig, aus Stahl, verzinkt, 3D-verstellbar,
  DIN L bzw. DIN R, nach außen öffnend

Beschlag: Rosettengarnitur, als Wechselgarnitur (Drücker /
  Knauf), aus Aluminium, am Gang- und Standflügel,  Treibkantriegel am Standflügel

Schloss: Einsteckschloss, vorgerichtet für Profilzylinder,
  Profilzylinder bauseits

Ausstattung: absenkbare  integrierte Bodendichtung,
  Wetter- / Wasserschenkel, pulverbeschichtet,
  Gleitschienenobentürschließer mit Offenhaltung
  und Schließfolgeregelung

Oberflächen pulverbeschichtet, Farbe RAL 9006 weißaluminium

Türelement:  T-E4-007
Menge: 1,000 Stk

*Hinweis*

**02.6 Außentürelement, 2-flg., B 2.010mm, H 2.125mm, T0**
Stahltürelement, als wärmegedämmtes Außentürelement, zwei- flügelig, mit Stahlumfassungszarge, ohne Brandschutzan- forderungen, gemäß Systembeschreibung und Ausführungs- planung

Breite:  ca. 2.010 mm
Höhe:  ca. 2.125 mm

Aufteilung: symmetrisch

Breite Gangflügel:  ca. 1.005 mm
Breite Standflügel:  ca. 1.005 mm

Bodeneinstandsprofil Breite 2.010 mm, Höhe 175 mm
obere Rahmenverbreiterung im Bereich Sichtschale bei Bedarf

lichte Durchgangsbreite min. 900 mm (Fluchttür)

Brandschutz: ohne Anforderungen

Wärmeschutz: U = max. 1,3 W/(m²K)

Einbruchschutz: ohne Anforderungen

Zarge: Stahlumfassungszarge, nach DIN 18111, zweiteilig, für nachträglichen Einbau, Dicke ca. 1,5 mm,
  Einbau in Stahlkonstruktion mit Sandwichpaneelwänden, Wanddicke bis ca. 250 mm

Bänder: dreiteilig, aus Stahl, verzinkt, 3D-verstellbar,
  DIN L bzw. DIN R, nach außen öffnend

Beschlag: Rosettengarnitur, als Wechselgarnitur (Drücker /
  Knauf), aus Aluminium, am Gang- und Standflügel,  Treibkantriegel am Standflügel

Schloss: Einsteckschloss, vorgerichtet für Profilzylinder,
  Profilzylinder bauseits

Ausstattung: absenkbare  integrierte Bodendichtung,
  Wetter- / Wasserschenkel, pulverbeschichtet,
  Gleitschienenobentürschließer mit Offenhaltung
  und Schließfolgeregelung

Oberflächen pulverbeschichtet, Farbe RAL 9006 weißaluminium

Türelement:  T-E1-126
Menge: 1,000 Stk

*Hinweis*

**02.7 Zulage RAL-Farbton nach Wahl des AG**
*** Pauschalposition
Zulage für die Ausführung aller Außentürelemente des Titels 02 in RAL-Farbton nach Wahl des AG, als Sonderfarbe, anstatt gemäß Standardfarbpalette des Herstellers
Menge: 1,000 psch

*Hinweis*

**02.8 Verleistung, innenseitig, L 30/30mm**
Innenseitige Verleistung der Anschlussfuge zwischen Außentür- Element und Baukörper, L-Profil, aus Aluminium, Maße ca. 30 x 30 mm, pulverbeschichtet, Farbton RAL 9006 weißaluminium, Ecken mit Gehrungsschnitten, verdeckte Befestigung nach Wahl des AN, liefern und anbringen
Menge: 45,000 m

**02.9 Verleistung, außenseitig, L 20/120mm**
Außenseitige Verleistung der Anschlussfuge zwischen Außen- tür-Element und Baukörper, L-Profil, aus Aluminium, Maße ca. 20 x 120 mm, pulverbeschichtet, Farbton RAL 9006 weiß- aluminium, Ecken mit Gehrungsschnitten, verdeckte Befesti- gung nach Wahl des AN, liefern und anbringen
Menge: 45,000 m

### Titel 03 Innentüren aus Stahl

**03.1 Innentürelement, 1-flg., B 885mm, H 2.135mm, T30 / EI2 30-C5 Sa**
Stahltürelement, einflügelig, mit Stahlumfassungszarge, mit Brandschutzanforderung T30 bzw. EI2 30 C5 Sa gemäß Systembeschreibung und Ausführungsplanung

Breite:  ca.  885 mm
Höhe:  ca. 2.135 mm

lichte Durchgangshöhe min. 2.090 mm

Brandschutz: T30 nach DIN 4102-5
  EI2 30-C5 Sa nach DIN EN 16034

Türblatt: aus Stahlblech, doppelwandig, Dicke min. 1,0 mm,
  Falzausbildung Dünnfalz, Mineralwolleinlage,
  Blattdicke ca. 60 - 65 mm

Zarge: Stahlumfassungszarge, nach DIN 18111, zweiteilig, für nachträglichen Einbau, Dicke ca. 1,5 mm,
  Einbau in Massiv- bzw. Trockenbauwänden,
  Maulweite  bis ca. 210 mm

Bänder: dreiteilig, aus Stahl, verzinkt, 3D-verstellbar,
  DIN L bzw. DIN R

Beschlag: Rosettengarnitur, Drücker innen und außen, aus
  Aluminium

Schloss: Einsteckschloss, vorgerichtet für Profilzylinder,
  Profilzylinder bauseits

Ausstattung: Gleitschienenobentürschließer mit Rauchmeldezentrale, absenkbare integrierte Bodendichtung

Oberflächen pulverbeschichtet, in RAL-Farbton nach Wahl des AG aus der Standardfarbpalette des Herstellers

Türelement:  T-E4-001
Menge: 1,000 Stk

*Hinweis*

**03.2 Innentürelement, 1-flg., B 1.010mm, H 2.135mm, T30 / EI2 30-C5 Sa**
Stahltürelement, einflügelig, mit Stahlumfassungszarge, mit Brandschutzanforderung T30 bzw. EI2 30 C5 Sa gemäß Systembeschreibung und Ausführungsplanung

Breite:  ca. 1.010 mm
Höhe:  ca. 2.135 mm

lichte Durchgangshöhe min. 2.090 mm

Brandschutz: T30 nach DIN 4102-5
  EI2 30-C5 Sa nach DIN EN 16034

Türblatt: aus Stahlblech, doppelwandig, Dicke min. 1,0 mm,
  Falzausbildung Dünnfalz, Mineralwolleinlage,
  Blattdicke ca. 60 - 65 mm

Zarge: Stahlumfassungszarge, nach DIN 18111, zweiteilig, für nachträglichen Einbau, Dicke ca. 1,5 mm,
  Einbau in Massiv- bzw. Trockenbauwänden,
  Maulweite  bis ca. 250 mm

Bänder: dreiteilig, aus Stahl, verzinkt, 3D-verstellbar,
  DIN L bzw. DIN R

Beschlag: Rosettengarnitur, Drücker innen und außen, aus
  Aluminium

Schloss: Einsteckschloss, vorgerichtet für Profilzylinder,
  Profilzylinder bauseits

Ausstattung: Gleitschienenobentürschließer mit Rauchmeldezentrale, absenkbare integrierte Bodendichtung

Oberflächen pulverbeschichtet, in RAL-Farbton nach Wahl des AG aus der Standardfarbpalette des Herstellers

Türelement:  T-U2-029, T-U2-048, T-U2-050,
  T-U2-055, T-U2-056, T-U2-057,
  T-U2-058, T-U2-060, T-U2-064,
  T-U2-065, T-U1-074, T-U1-080,
  T-U1-088, T-U1-091, T-U1-115,
  T-U1-141, T-E0-149, T-E0-187,
  T-E0-224, T-E1-026, T-E1-028,
  T-E1-089, T-E1-091, T-E1-115,
  T-E2-026, T-E2-028,, T-E2-089,
  T-E2-091, T-E2-115, T-E3-026,
  T-E3-028, T-E3-089, T-E3-091,
  T-E3-115, T-U1-086
Menge: 37,000 Stk

*Hinweis*

**03.3 Innentürelement, 1-flg., B 1.010mm, H 2.135mm, T30-RS / EI2 30-C5 S200**
Stahltürelement, einflügelig, mit Stahlumfassungszarge, mit Brandschutzanforderung T30-RS bzw. EI2 30 C5 S200 gemäß Systembeschreibung und Ausführungsplanung

Breite:  ca. 1.010 mm
Höhe:  ca. 2.135 mm

lichte Durchgangshöhe min. 2.090 mm

Brandschutz: T30-RS nach DIN 4102-5
  EI2 30-C5 S200 nach DIN EN 16034

Türblatt: aus Stahlblech, doppelwandig, Dicke min. 1,0 mm,
  Falzausbildung Dünnfalz, Mineralwolleinlage,
  Blattdicke ca. 60 - 65 mm

Zarge: Stahlumfassungszarge, nach DIN 18111, zweiteilig, für nachträglichen Einbau, Dicke ca. 1,5 mm,
  Einbau in Massiv- bzw. Trockenbauwänden,
  Maulweite  bis ca. 250 mm

Bänder: dreiteilig, aus Stahl, verzinkt, 3D-verstellbar,
  DIN L bzw. DIN R

Beschlag: Rosettengarnitur, Drücker innen und außen, aus
  Aluminium

Schloss: Einsteckschloss, vorgerichtet für Profilzylinder,
  Profilzylinder bauseits

Ausstattung: Gleitschienenobentürschließer mit Rauchmeldezentrale, absenkbare integrierte Bodendichtung

Oberflächen pulverbeschichtet, in RAL-Farbton nach Wahl des AG aus der Standardfarbpalette des Herstellers

Türelement:  T-U2-059, T-U1-095, T-U1-096,
Menge: 3,000 Stk

**03.4 Zulage Fluchttür**
Zulage zur Position "Innentürelement, 1-flg., B 1.010mm, H 2.135mm, T30-RS / EI2 30-C5 S200" für Ausführung der Tür als Fluchttür, mit lichter Durchgangsbreite von min. 900 mm und mit Panikfunktion, Typ E

Türelement:  T-U2-059
Menge: 1,000 Stk

*Hinweis*

**03.5 Innentürelement, 1-flg., B 1.010mm, H 2.135mm, T90 / EI2 90-C5 Sa**
Stahltürelement, einflügelig, mit Stahlumfassungszarge, mit Brandschutzanforderung T90 bzw. EI2 90 C5 Sa gemäß Systembeschreibung und Ausführungsplanung

Breite:  ca. 1.010 mm
Höhe:  ca. 2.135 mm

lichte Durchgangshöhe min. 2.090 mm

Brandschutz: T90 nach DIN 4102-5
  EI2 90-C5 Sa nach DIN EN 16034

Türblatt: aus Stahlblech, doppelwandig, Dicke min. 1,0 mm,
  Falzausbildung Dünnfalz, Mineralwolleinlage,
  Blattdicke ca. 60 - 65 mm

Zarge: Stahlumfassungszarge, nach DIN 18111, zweiteilig, für nachträglichen Einbau, Dicke ca. 1,5 mm,
  Einbau in Massiv- bzw. Trockenbauwänden,
  Maulweite  bis ca. 250 mm

Bänder: dreiteilig, aus Stahl, verzinkt, 3D-verstellbar,
  DIN L bzw. DIN R

Beschlag: Rosettengarnitur, Drücker innen und außen, aus
  Aluminium

Schloss: Einsteckschloss, vorgerichtet für Profilzylinder,
  Profilzylinder bauseits

Ausstattung: Gleitschienenobentürschließer mit Rauchmeldezentrale, absenkbare integrierte Bodendichtung

Oberflächen pulverbeschichtet, in RAL-Farbton nach Wahl des AG aus der Standardfarbpalette des Herstellers

Türelement:  T-U2-028, T-U2-061, T-U2-070,
  T-U1-073, T-U1-100, T-U1-116,
  T-E0-033, T-E0-150, T-E0-186,
  T-E0-225, T-E1-027, T-E1-090,
  T-E1-114, T-E2-027, T-E2-090,
  T-E2-114, T-E3-027, T-E3-090,
  T-E3-114
Menge: 20,000 Stk

*Hinweis*

**03.6 Innentürelement, 1-flg., B 1.010mm, H 2.135mm, T90-RS / EI2 90-C5 S200**
Stahltürelement, einflügelig, mit Stahlumfassungszarge, mit Brandschutzanforderung T90-RS bzw. EI2 90 C5 S200 gemäß Systembeschreibung und Ausführungsplanung

Breite:  ca. 1.010 mm
Höhe:  ca. 2.135 mm

lichte Durchgangshöhe min. 2.090 mm

Brandschutz: T90-RS nach DIN 4102-5
  EI2 90-C5 S200 nach DIN EN 16034

Türblatt: aus Stahlblech, doppelwandig, Dicke min. 1,0 mm,
  Falzausbildung Dünnfalz, Mineralwolleinlage,
  Blattdicke ca. 60 - 65 mm

Zarge: Stahlumfassungszarge, nach DIN 18111, zweiteilig, für nachträglichen Einbau, Dicke ca. 1,5 mm,
  Einbau in Massiv- bzw. Trockenbauwänden,
  Maulweite  bis ca. 250 mm

Bänder: dreiteilig, aus Stahl, verzinkt, 3D-verstellbar,
  DIN L bzw. DIN R

Beschlag: Rosettengarnitur, Drücker innen und außen, aus
  Aluminium

Schloss: Einsteckschloss, vorgerichtet für Profilzylinder,
  Profilzylinder bauseits

Ausstattung: Gleitschienenobentürschließer mit Rauchmeldezentrale, absenkbare integrierte Bodendichtung

Oberflächen pulverbeschichtet, in RAL-Farbton nach Wahl des AG aus der Standardfarbpalette des Herstellers

Türelement:  T-U2-062, T-U1-092, T-E0-185
  T-E1-060, T-E1-113, T-E2-060,
  T-E2-113, T-E3-060, T-E3-113
  T-E4-006
Menge: 10,000 Stk

**03.7 Zulage Fluchttür**
Zulage zur Position "Innentürelement, 1-flg., B 1.010mm, H 2.135mm, T90-RS / EI2 90-C5 S200" für Ausführung der Tür als Fluchttür, mit lichter Durchgangsbreite von min. 900 mm und mit Panikfunktion, Typ E

Türelement:  T-U2-092
Menge: 1,000 Stk

**03.8 Zulage Anschlagdichtung**
Zulage zur Position "Innentürelement, 1-flg., B 1.010mm, H 2.135mm, T90-RS / EI2 90-C5 S200" für Ausführung der Tür mit Anschlagleiste unten, vierseitig umlaufende Dichtung, bei Schachtabschlusstüren, Entfall absenkbare Bodendichtung

Türelement:  T-U1-092, T-E0-185, T-E1-060,
  T-E1-113, T-E2-060, T-E2-113,
  T-E3-060, T-E3-113 T-E4-006
Menge: 9,000 Stk

*Hinweis*

**03.9 Innentürelement, 1-flg., B 1.260mm, H 2.135mm, T30 / EI2 30-C5 Sa**
Stahltürelement, einflügelig, mit Stahlumfassungszarge, mit Brandschutzanforderung T30 bzw. EI2 30 C5 Sa gemäß Systembeschreibung und Ausführungsplanung

Breite:  ca. 1.260 mm
Höhe:  ca. 2.135 mm

lichte Durchgangshöhe min. 2.090 mm

Brandschutz: T30 nach DIN 4102-5
  EI2 30-C5 Sa nach DIN EN 16034

Türblatt: aus Stahlblech, doppelwandig, Dicke min. 1,0 mm,
  Falzausbildung Dünnfalz, Mineralwolleinlage,
  Blattdicke ca. 60 - 65 mm

Zarge: Stahlumfassungszarge, nach DIN 18111, zweiteilig, für nachträglichen Einbau, Dicke ca. 1,5 mm,
  Einbau in Massiv- bzw. Trockenbauwänden,
  Maulweite  bis ca. 250 mm

Bänder: dreiteilig, aus Stahl, verzinkt, 3D-verstellbar,
  DIN L bzw. DIN R

Beschlag: Rosettengarnitur, Drücker innen und außen, aus
  Aluminium

Schloss: Einsteckschloss, vorgerichtet für Profilzylinder,
  Profilzylinder bauseits

Ausstattung: Gleitschienenobentürschließer mit Rauchmeldezentrale, absenkbare integrierte Bodendichtung

Oberflächen pulverbeschichtet, in RAL-Farbton nach Wahl des AG aus der Standardfarbpalette des Herstellers

Türelement:  T-U2-094, T-E4-004
Menge: 2,000 Stk

*Hinweis*

**03.10 Innentürelement, 1-flg., B 1.260mm, H 2.135mm, T30-RS / EI2 30-C5 S200**
Stahltürelement, einflügelig, mit Stahlumfassungszarge, mit Brandschutzanforderung T30-RS bzw. EI2 30 C5 S200 gemäß Systembeschreibung und Ausführungsplanung, als Fluchttür

Breite:  ca. 1.260 mm
Höhe:  ca. 2.135 mm

lichte Durchgangsbreite min. 1.100 mm
lichte Durchgangshöhe min. 2.090 mm

Brandschutz: T30-RS nach DIN 4102-5
  EI2 30-C5 S200 nach DIN EN 16034

Türblatt: aus Stahlblech, doppelwandig, Dicke min. 1,0 mm,
  Falzausbildung Dünnfalz, Mineralwolleinlage,
  Blattdicke ca. 60 - 65 mm

Zarge: Stahlumfassungszarge, nach DIN 18111, zweiteilig, für nachträglichen Einbau, Dicke ca. 1,5 mm,
  Einbau in Massiv- bzw. Trockenbauwänden,
  Maulweite  bis ca. 250 mm

Bänder: dreiteilig, aus Stahl, verzinkt, 3D-verstellbar,
  DIN L bzw. DIN R

Beschlag: Rosettengarnitur, Drücker innen und außen, aus
  Aluminium

Schloss: Einsteckschloss, vorgerichtet für Profilzylinder,
  Profilzylinder bauseits, mit Panikfunktion, Typ E

Ausstattung: Gleitschienenobentürschließer mit Rauchmeldezentrale, absenkbare integrierte Bodendichtung

Oberflächen pulverbeschichtet, in RAL-Farbton nach Wahl des AG aus der Standardfarbpalette des Herstellers

Türelement:  T-U1-004, T-U1-078, T-E4-005
Menge: 3,000 Stk

*Hinweis*

**03.11 Innentürelement, 1-flg., B 1.260mm, H 2.135mm, T90 / EI2 90-C5 Sa**
Stahltürelement, einflügelig, mit Stahlumfassungszarge, mit Brandschutzanforderung T90 bzw. EI2 90 C5 Sa gemäß Systembeschreibung und Ausführungsplanung

Breite:  ca. 1.260 mm
Höhe:  ca. 2.135 mm

lichte Durchgangshöhe min. 2.090 mm

Brandschutz: T90 nach DIN 4102-5
  EI2 90-C5 Sa nach DIN EN 16034

Türblatt: aus Stahlblech, doppelwandig, Dicke min. 1,0 mm,
  Falzausbildung Dünnfalz, Mineralwolleinlage,
  Blattdicke ca. 60 - 65 mm

Zarge: Stahlumfassungszarge, nach DIN 18111, zweiteilig, für nachträglichen Einbau, Dicke ca. 1,5 mm,
  Einbau in Massiv- bzw. Trockenbauwänden,
  Maulweite  bis ca. 210 mm

Bänder: dreiteilig, aus Stahl, verzinkt, 3D-verstellbar,
  DIN L bzw. DIN R

Beschlag: Rosettengarnitur, mit Wechselgarnitur (Drücker /
  Knauf) aus Aluminium

Schloss: Einsteckschloss, vorgerichtet für Profilzylinder,
  Profilzylinder bauseits

Ausstattung: Gleitschienenobentürschließer mit Rauchmeldezentrale, absenkbare integrierte Bodendichtung

Oberflächen pulverbeschichtet, in RAL-Farbton nach Wahl des AG aus der Standardfarbpalette des Herstellers

Türelement:  T-U2-092
Menge: 1,000 Stk

*Hinweis*

**03.12 Innentürelement, 1-flg., B 1.260mm, H 2.135mm, T90-RS / EI2 90-C5 S200**
Stahltürelement, einflügelig, mit Stahlumfassungszarge, mit Brandschutzanforderung T90-RS bzw. EI2 90 C5 S200 gemäß Systembeschreibung und Ausführungsplanung, als Fluchttür

Breite:  ca. 1.260 mm
Höhe:  ca. 2.135 mm

lichte Durchgangsbreite min. 1.100 mm
lichte Durchgangshöhe min. 2.090 mm

Brandschutz: T90-RS nach DIN 4102-5
  EI2 90-C5 S200 nach DIN EN 16034

Türblatt: aus Stahlblech, doppelwandig, Dicke min. 1,0 mm,
  Falzausbildung Dünnfalz, Mineralwolleinlage,
  Blattdicke ca. 60 - 65 mm

Zarge: Stahlumfassungszarge, nach DIN 18111, zweiteilig, für nachträglichen Einbau, Dicke ca. 1,5 mm,
  Einbau in Massiv- bzw. Trockenbauwänden,
  Maulweite  bis ca. 250 mm

Bänder: dreiteilig, aus Stahl, verzinkt, 3D-verstellbar,
  DIN L bzw. DIN R

Beschlag: Rosettengarnitur, Drücker innen und außen, aus
  Aluminium

Schloss: Einsteckschloss, vorgerichtet für Profilzylinder,
  Profilzylinder bauseits, mit Panikfunktion, Typ E

Ausstattung: Gleitschienenobentürschließer mit Rauchmeldezentrale, absenkbare integrierte Bodendichtung

Oberflächen pulverbeschichtet, in RAL-Farbton nach Wahl des AG aus der Standardfarbpalette des Herstellers

Türelement:  T-U2-052, T-U2-069, T-U1-079,
  T-E0-063
Menge: 4,000 Stk

**03.13 Zulage Fluchttür**
Zulage zur Position "Innentürelement, 1-flg., B 1.260mm, H 2.135mm, T90-RS / EI2 90-C5 S200" für Ausführung der Tür als Fluchttür, mit lichter Durchgangsbreite von min. 1.200 mm

Türelement:  T-E0-063
Menge: 1,000 Stk

*Hinweis*

**03.14 Innentürelement, 1-flg., B 1.260mm, H 2.260mm, T30-RS / EI2 30-C5 S200**
Stahltürelement, einflügelig, mit Stahlumfassungszarge, mit Brandschutzanforderung T30-RS bzw. EI2 30 C5 S200 gemäß Systembeschreibung und Ausführungsplanung

Breite:  ca. 1.260 mm
Höhe:  ca. 2.260 mm

Brandschutz: T30-RS nach DIN 4102-5
  EI2 30-C5 S200 nach DIN EN 16034

Türblatt: aus Stahlblech, doppelwandig, Dicke min. 1,0 mm,
  Falzausbildung Dünnfalz, Mineralwolleinlage,
  Blattdicke ca. 60 - 65 mm
  Glasausschnitt, Breite ca. 700 mm, Höhe ca.
  1.400 mm, Fläche bis ca. 1,00 m²

Zarge: Stahlumfassungszarge, nach DIN 18111, zweiteilig, für nachträglichen Einbau, Dicke ca. 1,5 mm,
  Einbau in Massiv- bzw. Trockenbauwänden,
  Maulweite  bis ca. 250 mm

Bänder: dreiteilig, aus Stahl, verzinkt, 3D-verstellbar,
  DIN L bzw. DIN R

Beschlag: Rosettengarnitur, Drücker innen und außen, aus
  Aluminium

Schloss: Einsteckschloss, vorgerichtet für Profilzylinder,
  Profilzylinder bauseits

Ausstattung: Gleitschienenobentürschließer mit Rauchmeldezentrale, absenkbare integrierte Bodendichtung

Oberflächen pulverbeschichtet, in RAL-Farbton nach Wahl des AG aus der Standardfarbpalette des Herstellers

Türelement gemäß Türliste: T-U2-002, T-U1-098, T-U1-140,
  T-E0-001, T-E0-254, T-E0-255,
  T-E1-001, T-E1-080, T-E2-001,
  T-E2-080, T-E3-001, T-E3-080
Menge: 12,000 Stk

**03.15 Zulage Fluchttür**
Zulage zur Position "Innentürelement, 1-flg., B 1.260mm, H 2.260mm, T30-RS / EI2 30-C5 S200" für Ausführung der Tür als Fluchttür, mit lichter Durchgangsbreite von min. 1.100 mm und mit Panikfunktion, Typ E

Türelement:  T-U2-002, T-U1-098, T-U1-140,
  T-E0-001, T-E0-254, T-E0-255,
  T-E1-001, T-E1-080
Menge: 8,000 Stk

*Hinweis*

**03.16 Innentürelement, 1-flg., B 1.360mm, H 2.135mm, T90-RS / EI2 90-C5 S200**
Stahltürelement, einflügelig, mit Stahlumfassungszarge, mit Brandschutzanforderung T90-RS bzw. EI2 90 C5 S200 gemäß Systembeschreibung und Ausführungsplanung

Breite:  ca. 1.360 mm
Höhe:  ca. 2.260 mm

Brandschutz: T90-RS nach DIN 4102-5
  EI2 90-C5 S200 nach DIN EN 16034

Schallschutz: Rw min 32 dB

Türblatt: aus Stahlblech, doppelwandig, Dicke min. 1,0 mm,
  Falzausbildung Dünnfalz, Mineralwolleinlage,
  Blattdicke ca. 60 - 65 mm
  Glasausschnitt, Breite ca. 800 mm, Höhe ca.
  900 mm, Fläche bis ca. 0,75 m²

Zarge: Stahlumfassungszarge, nach DIN 18111, zweiteilig, für nachträglichen Einbau, Dicke ca. 1,5 mm,
  Einbau in Massiv- bzw. Trockenbauwänden,
  Maulweite  bis ca. 290 mm

Bänder: dreiteilig, aus Stahl, verzinkt, 3D-verstellbar,
  DIN L bzw. DIN R

Beschlag: Rosettengarnitur, Drücker innen und außen, aus
  Aluminium

Schloss: Einsteckschloss, vorgerichtet für Profilzylinder,
  Profilzylinder bauseits

Ausstattung: Gleitschienenobentürschließer mit integrierter
  Feststellananlage und Racuhmeldezentrale,
  absenkbare  integrierte Bodendichtung

Oberflächen pulverbeschichtet, in RAL-Farbton nach Wahl des AG aus der Standardfarbpalette des Herstellers

Türelement:  T-E0-061
Menge: 1,000 Stk

*Hinweis*

**03.17 Innentürelement, 2-flg., B 1.760mm, H 2.135mm, T30 / EI2 30-C5 Sa**
Stahltürelement, zweiflügelig, mit Stahlumfassungszarge, mit Brandschutzanforderung T30 bzw. EI2 30 C5 Sa gemäß Systembeschreibung und Ausführungsplanung

Breite:  ca. 1.760 mm
Höhe:  ca. 2.135 mm

Aufteilung: symmetrisch

Breite Gangflügel:  ca. 880 mm
Breite Standflügel:  ca. 880 mm

lichte Durchgangshöhe min. 2.090 mm

Brandschutz: T30 nach DIN 4102-5
  EI2 30-C5 Sa nach DIN EN 16034

Türblatt: aus Stahlblech, doppelwandig, Dicke min. 1,0 mm,
  Falzausbildung Dünnfalz, Mineralwolleinlage,
  Blattdicke ca. 60 - 65 mm

Zarge: Stahlumfassungszarge, nach DIN 18111, zweiteilig, für nachträglichen Einbau, Dicke ca. 1,5 mm,
  Einbau in Massiv- bzw. Trockenbauwänden,
  Maulweite  bis ca. 150 mm

Bänder: dreiteilig, aus Stahl, verzinkt, 3D-verstellbar,
  DIN L bzw. DIN R

Beschlag: Rosettengarnitur, mit Wechselgarnitur (Drücker /
  Knauf) aus Aluminium, am Gang- und Standflügel,
  Treibkantriegel am Standflügel

Schloss: Einsteckschloss, vorgerichtet für Profilzylinder,
  Profilzylinder bauseits

Ausstattung: Gleitschienenobentürschließer mit integrierter
  Feststellananlage, Schließfolgeregelung und
  Rauchmeldezentrale, absenkbare integrierte
  Bodendichtung

Oberflächen pulverbeschichtet, in RAL-Farbton nach Wahl des AG aus der Standardfarbpalette des Herstellers

Türelement:  T-U1-043
Menge: 1,000 Stk

*Hinweis*

**03.18 Innentürelement, 2-flg., B 1.760mm, H 2.260mm, T0**
Stahltürelement, zweiflügelig, mit Stahlumfassungszarge, ohne Brandschutzanforderungen, gemäß Systembeschreibung und Ausführungsplanung, als Fluchttür

Breite:  ca. 1.760 mm
Höhe:  ca. 2.260 mm

Aufteilung: symmetrisch

Breite Gangflügel:  ca. 880 mm
Breite Standflügel:  ca. 880 mm

lichte Durchgangsbreite min. 1.100 mm (bei 2 Türflügeln)

Brandschutz: keine Anforderungen

Türblatt: aus Stahlblech, doppelwandig, Dicke min. 1,0 mm,
  Falzausbildung Dünnfalz, Mineralwolleinlage,
  Blattdicke ca. 60 - 65 mm
  2x Glasausschnitt, Breite ca. 350 mm, Höhe ca.
  1.000 mm, Gesamtfläche bis ca. 0,70 m²

Zarge: Stahlumfassungszarge, nach DIN 18111, zweiteilig, für nachträglichen Einbau, Dicke ca. 1,5 mm,
  Einbau in Massiv- bzw. Trockenbauwänden,
  Maulweite  bis ca. 250 mm

Bänder: dreiteilig, aus Stahl, verzinkt, 3D-verstellbar,
  DIN L bzw. DIN R

Beschlag: Rosettengarnitur, Drücker innen und außen, aus
  Aluminium, am Gang- und Standflügel, Treibkantriegel am Standflügel

Schloss: Einsteckschloss, vorgerichtet für Profilzylinder,
  Profilzylinder bauseits, mit Panikfunktion, Typ E

Ausstattung: Gleitschienenobentürschließer mit Schließfolgeregelung

Oberflächen pulverbeschichtet, in RAL-Farbton nach Wahl des AG aus der Standardfarbpalette des Herstellers

Türelement:  T-U2-013
Menge: 1,000 Stk

*Hinweis*

**03.19 Innentürelement, 2-flg., B 1.760mm, H 2.260mm T90-RS / EI2 90-C5 S200**
Stahltürelement, zweiflügelig, mit Stahlumfassungszarge, mit Brandschutzanforderung T90-RS bzw. EI2 30 C5 S200 gemäß Systembeschreibung und Ausführungsplanung, als Fluchttür

Breite:  ca. 1.760 mm
Höhe:  ca. 2.260 mm

Aufteilung: symmetrisch

Breite Gangflügel:  ca. 880 mm
Breite Standflügel:  ca. 880 mm

lichte Durchgangsbreite min. 1.100 mm (bei 2 Türflügeln)

Brandschutz: T90-RS nach DIN 4102-5
  EI2 90-C5 S200 nach DIN EN 16034

Türblatt: aus Stahlblech, doppelwandig, Dicke min. 1,0 mm,
  Falzausbildung Dünnfalz, Mineralwolleinlage,
  Blattdicke ca. 60 - 65 mm
  2x Glasausschnitt, Breite ca. 350 mm, Höhe  ca.
  1.000 mm, Gesamtfläche bis ca. 0,70 m²,
  ohne Bohrung für Profilzylinder

Zarge: Stahlumfassungszarge, nach DIN 18111, zweiteilig, für nachträglichen Einbau, Dicke ca. 1,5 mm,
  Einbau in Massiv- bzw. Trockenbauwänden,
  Maulweite  bis ca. 250 mm

Bänder: dreiteilig, aus Stahl, verzinkt, 3D-verstellbar,
  DIN L bzw. DIN R

Beschlag: Rosettengarnitur, Drücker innen und außen, aus
  Aluminium, am Gang- und Standflügel, Treibkantriegel am Standflügel

Schloss: ohne

Ausstattung: Gleitschienenobentürschließer mit integrierter
  Feststellananlage, Schließfolgeregelung und
  Rauchmeldezentrale, absenkbare integrierte
  Bodendichtung

Oberflächen pulverbeschichtet, in RAL-Farbton nach Wahl des AG aus der Standardfarbpalette des Herstellers

Türelement:  T-U2-033
Menge: 1,000 Stk

*Hinweis*

**03.20 Innentürelement, 2-flg., B 2.010mm, H 2.135mm, T30 / EI2 30-C5 Sa**
Stahltürelement, zweiflügelig, mit Stahlumfassungszarge, mit Brandschutzanforderung T30 bzw. EI2 30 C5 Sa gemäß Systembeschreibung und Ausführungsplanung

Breite:  ca. 2.010 mm
Höhe:  ca. 2.135 mm

Aufteilung: symmetrisch

Breite Gangflügel:  ca. 1.005 mm
Breite Standflügel:  ca. 1.005 mm

lichte Durchgangshöhe min. 2.090 mm

Brandschutz: T30 nach DIN 4102-5
  EI2 30-C5 Sa nach DIN EN 16034

Türblatt: aus Stahlblech, doppelwandig, Dicke min. 1,0 mm,
  Falzausbildung Dünnfalz, Mineralwolleinlage,
  Blattdicke ca. 60 - 65 mm

Zarge: Stahlumfassungszarge, nach DIN 18111, zweiteilig, für nachträglichen Einbau, Dicke ca. 1,5 mm,
  Einbau in Massiv- bzw. Trockenbauwänden,
  Maulweite  bis ca. 280 mm

Bänder: dreiteilig, aus Stahl, verzinkt, 3D-verstellbar,
  DIN L bzw. DIN R

Beschlag: Rosettengarnitur, Drücker innen und außen, aus
  Aluminium, am Gang- und Standflügel, Treibkantriegel am Standflügel

Schloss: Einsteckschloss, vorgerichtet für Profilzylinder,
  Profilzylinder bauseits

Ausstattung: Gleitschienenobentürschließer mit Schließfolgeregelung und Rauchmeldezentrale, absenkbare
  integrierte Bodendichtung

Oberflächen pulverbeschichtet, in RAL-Farbton nach Wahl des AG aus der Standardfarbpalette des Herstellers

Türelement:  T-U1-081, T-U1-089, T-U1-093,
  T-U1-099, T-U1-107, T-U1-117
Menge: 6,000 Stk

*Hinweis*

**03.21 Innentürelement, 2-flg., B 2.010mm, H 2.135mm, T90-RS / EI2 90-C5 S200**
Stahltürelement, zweiflügelig, mit Stahlumfassungszarge, mit Brandschutzanforderung T90-RS bzw. EI2 90 C5 S200 gemäß Systembeschreibung und Ausführungsplanung, als Fluchttür

Breite:  ca. 2.010 mm
Höhe:  ca. 2.135 mm

Aufteilung: symmetrisch

Breite Gangflügel:  ca. 1.005 mm
Breite Standflügel:  ca. 1.005 mm

lichte Durchgangsbreite min. 1.800 mm (bei 2 Türflügeln)
lichte Durchgangshöhe min. 2.090 mm

Brandschutz: T90-RS nach DIN 4102-5
  EI2 90-C5 S200 nach DIN EN 16034

Türblatt: aus Stahlblech, doppelwandig, Dicke min. 1,0 mm,
  Falzausbildung Dünnfalz, Mineralwolleinlage,
  Blattdicke ca. 60 - 65 mm
  2x Glasausschnitt, Breite ca. 450 mm, Höhe  ca.
  1.500 mm, Gesamtfläche bis ca. 1,40 m²

Zarge: Stahlumfassungszarge, nach DIN 18111, zweiteilig, für nachträglichen Einbau, Dicke ca. 1,5 mm,
  Einbau in Massiv- bzw. Trockenbauwänden,
  Maulweite  bis ca. 290 mm

Bänder: dreiteilig, aus Stahl, verzinkt, 3D-verstellbar,
  DIN L bzw. DIN R

Beschlag: Rosettengarnitur, Drücker innen und außen, aus
  Aluminium, am Gang- und Standflügel, Treibkantriegel am Standflügel

Schloss: Einsteckschloss, vorgerichtet für Profilzylinder,
  Profilzylinder bauseits, mit Panikfunktion, Typ E

Ausstattung: Gleitschienenobentürschließer mit Schließfolgeregelung und Rauchmeldezentrale, absenkbare
  integrierte Bodendichtung

Oberflächen pulverbeschichtet, in RAL-Farbton nach Wahl des AG aus der Standardfarbpalette des Herstellers

Türelement:  T-E0-064
Menge: 1,000 Stk

*Hinweis*

**03.22 Innentürelement, 2-flg., B 2.010mm, H 2.260mm, T30 / EI2 30-C5 Sa**
Stahltürelement, zweiflügelig, mit Stahlumfassungszarge, mit Brandschutzanforderung T30 bzw. EI2 30 C5 Sa gemäß Systembeschreibung und Ausführungsplanung

Breite:  ca. 2.010 mm
Höhe:  ca. 2.260 mm

Aufteilung: symmetrisch

Breite Gangflügel:  ca. 1.005 mm
Breite Standflügel:  ca. 1.005 mm

Brandschutz: T30 nach DIN 4102-5
  EI2 30-C5 Sa nach DIN EN 16034

Türblatt: aus Stahlblech, doppelwandig, Dicke min. 1,0 mm,
  Falzausbildung Dünnfalz, Mineralwolleinlage,
  Blattdicke ca. 60 - 65 mm

Zarge: Stahlumfassungszarge, nach DIN 18111, zweiteilig, für nachträglichen Einbau, Dicke ca. 1,5 mm,
  Einbau in Massiv- bzw. Trockenbauwänden,
  Maulweite  bis ca. 240 mm

Bänder: dreiteilig, aus Stahl, verzinkt, 3D-verstellbar,
  DIN L bzw. DIN R, Öffnungswinkel ca. 175°

Beschlag: Rosettengarnitur, Drücker innen und außen, aus
  Aluminium, am Gang- und Standflügel, Treibkantriegel am Standflügel

Schloss: Einsteckschloss, vorgerichtet für Profilzylinder,
  Profilzylinder bauseits

Ausstattung: Gleitschienenobentürschließer mit integrierter Feststellanlage, Haftmagnet, Schließfolgeregelung und
  Rauchmeldezentrale, absenkbare integrierte
  Bodendichtung

Oberflächen pulverbeschichtet, in RAL-Farbton nach Wahl des AG aus der Standardfarbpalette des Herstellers

Türelement:  T-U2-004
Menge: 1,000 Stk

*Hinweis*

**03.23 Innentürelement, 2-flg., B 2.010mm, H 2.260mm, T30-RS / EI2 30-C5 S200**
Stahltürelement, zweiflügelig, mit Stahlumfassungszarge, mit Brandschutzanforderung T30-RS bzw. EI2 30 C5 S200 gemäß Systembeschreibung und Ausführungsplanung

Breite:  ca. 2.010 mm
Höhe:  ca. 2.260 mm

Aufteilung: symmetrisch

Breite Gangflügel:  ca. 1.005 mm
Breite Standflügel:  ca. 1.005 mm

Brandschutz: T30-RS nach DIN 4102-5
  EI2 30-C5 S200 nach DIN EN 16034

Türblatt: aus Stahlblech, doppelwandig, Dicke min. 1,0 mm,
  Falzausbildung Dünnfalz, Mineralwolleinlage,
  Blattdicke ca. 60 - 65 mm

Zarge: Stahlumfassungszarge, nach DIN 18111, zweiteilig, für nachträglichen Einbau, Dicke ca. 1,5 mm,
  Einbau in Massiv- bzw. Trockenbauwänden,
  Maulweite  bis ca. 240 mm

Bänder: dreiteilig, aus Stahl, verzinkt, 3D-verstellbar,
  DIN L bzw. DIN R

Beschlag: Rosettengarnitur, Drücker innen und außen, aus
  Aluminium, am Gang- und Standflügel, Treibkantriegel am Standflügel

Schloss: Einsteckschloss, vorgerichtet für Profilzylinder,
  Profilzylinder bauseits

Ausstattung: Gleitschienenobentürschließer mit integrierter Feststellanlage, Schließfolgeregelung u. Rauchmeldezentrale, absenkbare integrierte Bodendichtung

Oberflächen pulverbeschichtet, in RAL-Farbton nach Wahl des AG aus der Standardfarbpalette des Herstellers

Türelement:  T-U2-005, T-U2-007
Menge: 2,000 Stk

**03.24 Zulage Fluchttür**
Zulage zur Position "Innentürelement, 2-flg., B 2.010mm, H 2.260mm, T30-RS / EI2 30-C5 S200" für Ausführung der Tür als Fluchttür, mit lichter Durchgangsbreite von min. 1.100 mm und mit Panikfunktion, Typ E,

Türelement:  T-U2-007
Menge: 1,000 Stk

*Hinweis*

**03.25 Innentürelement, 2-flg., B 2.260mm, H 2.260mm, T30-RS / EI2 30-C5 S200**
Stahltürelement, zweiflügelig, mit Stahlumfassungszarge, mit Brandschutzanforderung T30-RS bzw. EI2 30 C5 S200 gemäß Systembeschreibung und Ausführungsplanung, als Fluchttür

Breite:  ca. 2.260 mm
Höhe:  ca. 2.260 mm

Aufteilung: symmetrisch

Breite Gangflügel:  ca. 1.130 mm
Breite Standflügel:  ca. 1.130 mm

lichte Durchgangsbreite min. 1.100 mm (bei 2 Türflügeln)

Brandschutz: T30-RS nach DIN 4102-5
  EI2 30-C5 S200 nach DIN EN 16034

Türblatt: aus Stahlblech, doppelwandig, Dicke min. 1,0 mm,
  Falzausbildung Dünnfalz, Mineralwolleinlage,
  Blattdicke ca. 60 - 65 mm
  2x Glasausschnitt, Breite ca. 600 mm, Höhe  ca.
  1.500 mm, Gesamtfläche bis ca. 1,80 m²

Zarge: Stahlumfassungszarge, nach DIN 18111, zweiteilig, für nachträglichen Einbau, Dicke ca. 1,5 mm,
  Einbau in Massiv- bzw. Trockenbauwänden,
  Maulweite  bis ca. 250 mm

Bänder: dreiteilig, aus Stahl, verzinkt, 3D-verstellbar,
  DIN L bzw. DIN R

Beschlag: Rosettengarnitur, Drücker innen und außen, aus
  Aluminium, am Gang- und Standflügel, Treibkantriegel am Standflügel

Schloss: Einsteckschloss, vorgerichtet für Profilzylinder,
  Profilzylinder bauseits, Panikfunktion, Typ E

Ausstattung: Gleitschienenobentürschließer mit integrierter Feststellanlage, Schließfolgeregelung u. Rauchmeldezentrale, absenkbare integrierte Bodendichtung

Oberflächen pulverbeschichtet, in RAL-Farbton nach Wahl des AG aus der Standardfarbpalette des Herstellers

Türelement:  T-U2-046, T-U2-047, T-U2-068,
  T-U2-090, T-U1-090
Menge: 5,000 Stk

*Hinweis*

**03.26 Innentürelement, 2-flg., B 2.260mm, H 2.260mm, T90-RS / EI2 90-C5 S200**
Stahltürelement, zweiflügelig, mit Stahlumfassungszarge, mit Brandschutzanforderung T90-RS bzw. EI2 90 C5 S200 gemäß Systembeschreibung und Ausführungsplanung

Breite:  ca. 2.260 mm
Höhe:  ca. 2.260 mm

Aufteilung: symmetrisch

Breite Gangflügel:  ca. 1.130 mm
Breite Standflügel:  ca. 1.130 mm

Brandschutz: T90-RS nach DIN 4102-5
  EI2 90-C5 S200 nach DIN EN 16034

Türblatt: aus Stahlblech, doppelwandig, Dicke min. 1,0 mm,
  Falzausbildung Dünnfalz, Mineralwolleinlage,
  Blattdicke ca. 60 - 65 mm

Zarge: Stahlumfassungszarge, nach DIN 18111, zweiteilig, für nachträglichen Einbau, Dicke ca. 1,5 mm,
  Einbau in Massiv- bzw. Trockenbauwänden,
  Maulweite  bis ca. 250 mm

Bänder: dreiteilig, aus Stahl, verzinkt, 3D-verstellbar,
  DIN L bzw. DIN R

Beschlag: Rosettengarnitur, Drücker innen und außen, aus
  Aluminium, am Gang- und Standflügel, Treibkantriegel am Standflügel

Schloss: Einsteckschloss, vorgerichtet für Profilzylinder,
  Profilzylinder bauseits

Ausstattung: Gleitschienenobentürschließer mit Schließfolgeregelung und Rauchmeldezentrale, absenkbare
  integrierte Bodendichtung

Oberflächen pulverbeschichtet, in RAL-Farbton nach Wahl des AG aus der Standardfarbpalette des Herstellers

Türelement:  T-U2-034, T-U2-049, T-U2-063,
  T-U2-072
Menge: 4,000 Stk

**03.27 Zulage Maulweite 280 mm**
Zulage für Ausführung der Position "Innentürelement, 2-flg., B 2.260mm, H 2.260mm, T90-RS / EI2 90-C5 S200" mit Maul- weiten über 250 bis 280 mm

Türelement:  T-U2-072
Menge: 3,000 Stk

**03.28 Zulage Fluchttür**
Zulage zur Position "Innentürelement, 2-flg., B 2.260mm, H 2.260mm, T90-RS / EI2 90-C5 S200" für Ausführung der Tür als Fluchttür, mit lichter Durchgangsbreite von min. 1.100 mm und mit Panikfunktion, Typ E,

Türelement:  T-U2-034, T-U2-049, T-U2-072
Menge: 3,000 Stk

*Hinweis*

**03.29 Innentürelement, 2-flg., B 2.510mm, H 2.135mm, T30 / EI2 30-C5 Sa**
Stahltürelement, zweiflügelig, mit Stahlumfassungszarge, mit Brandschutzanforderung T30 bzw. EI2 30 C5 Sa gemäß Systembeschreibung und Ausführungsplanung, als Fluchttür

Breite:  ca. 2.510 mm
Höhe:  ca. 2.135 mm

Aufteilung: symmetrisch

Breite Gangflügel:  ca. 1.255 mm
Breite Standflügel:  ca. 1.255 mm

lichte Durchgangsbreite min. 1.100 mm (bei 2 Türflügeln)
lichte Durchgangshöhe min. 2.090 mm

Brandschutz: T30 nach DIN 4102-5
  EI2 30-C5 Sa nach DIN EN 16034

Türblatt: aus Stahlblech, doppelwandig, Dicke min. 1,0 mm,
  Falzausbildung Dünnfalz, Mineralwolleinlage,
  Blattdicke ca. 60 - 65 mm

Zarge: Stahlumfassungszarge, nach DIN 18111, zweiteilig, für nachträglichen Einbau, Dicke ca. 1,5 mm,
  Einbau in Massiv- bzw. Trockenbauwänden,
  Maulweite  bis ca. 240 mm

Bänder: dreiteilig, aus Stahl, verzinkt, 3D-verstellbar,
  DIN L bzw. DIN R

Beschlag: Rosettengarnitur, Drücker innen und außen, aus
  Aluminium, am Gang- und Standflügel, Treibkantriegel am Standflügel

Schloss: Einsteckschloss, vorgerichtet für Profilzylinder,
  Profilzylinder bauseits, mit Panikfunktion, Typ E,

Ausstattung: Gleitschienenobentürschließer mit Schließfolgeregelung und Racuhmeldezentrale, absenkbare
  integrierte Bodendichtung

Oberflächen pulverbeschichtet, in RAL-Farbton nach Wahl des AG aus der Standardfarbpalette des Herstellers

Türelement gemäß Türliste: T-U1-082
Menge: 1,000 Stk

*Hinweis*

**03.30 Innentürelement, 2-flg., B 2.510mm, H 2.260mm, T90-RS / EI2 90-C5 S200**
Stahltürelement, zweiflügelig, mit Stahlumfassungszarge, mit Brandschutzanforderung T90-RS bzw. EI2 90 C5 S200 gemäß Systembeschreibung und Ausführungsplanung, als Fluchttür

Breite:  ca. 2.510 mm
Höhe:  ca. 2.260 mm

Aufteilung: symmetrisch

Breite Gangflügel:  ca. 1.255 mm
Breite Standflügel:  ca. 1.255 mm

lichte Durchgangsbreite min. 1.100 mm (bei 2 Türflügeln)

Brandschutz: T90-RS nach DIN 4102-5
  EI2 90-C5 S200 nach DIN EN 16034

Türblatt: aus Stahlblech, doppelwandig, Dicke min. 1,0 mm,
  Falzausbildung Dünnfalz, Mineralwolleinlage,
  Blattdicke ca. 60 - 65 mm
  2x Glasausschnitt, Breite ca. 720 mm, Höhe  ca.
  1.500 mm, Gesamtfläche bis ca. 2,20 m²
  ohne Bohrung für Profilzylinder

Zarge: Stahlumfassungszarge, nach DIN 18111, zweiteilig, für nachträglichen Einbau, Dicke ca. 1,5 mm,
  Einbau in Massiv- bzw. Trockenbauwänden,
  Maulweite  bis ca. 240 mm

Bänder: dreiteilig, aus Stahl, verzinkt, 3D-verstellbar,
  DIN L bzw. DIN R

Beschlag: Rosettengarnitur, Drücker innen und außen, aus
  Aluminium, am Gang- und Standflügel, Treibkantriegel am Standflügel,

Schloss: ohne

Ausstattung: Gleitschienenobentürschließer mit Schließfolgeregelung und Rauchmeldezentrale, absenkbare
  integrierte Bodendichtung

Oberflächen pulverbeschichtet, in RAL-Farbton nach Wahl des AG aus der Standardfarbpalette des Herstellers

Türelement gemäß Türliste: T-U1-087
Menge: 1,000 Stk

*Hinweis*

**03.31 Innentürelement, 1-flg., B 1.010mm, H 2.135mm, T0, GMP**
Stahltürelement, einflügelig, mit Stahlumfassungszarge, ohne Brandschutzanforderungen, gemäß Systembeschreibung und Ausführungsplanung, als Reinraumtür (Personal- / Material- schleuse), Reinraumklasse D nach EU-GMP-Leitfaden (Annex 1) bzw. Reinraumklasse 8 nach ISO 14644-1

Breite:  ca. 1.010 mm
Höhe:  ca. 2.135 mm

lichte Durchgangshöhe min. 2.090 mm 1.950 mm

Brandschutz: ohne Anforderungen

Türblatt: aus Stahlblech, doppelwandig, Dicke min. 1,0 mm,
  Falzausbildung Dünnfalz stumpf
  Mineralwolleinlage, Blattdicke ca. 60 - 65 mm
  ohne Bohrung für Profilzylinder

Zarge: Stahlumfassungszarge, nach DIN 18111, zweiteilig, für nachträglichen Einbau,
  Zarge, wandbündig, bzw. Blockzarge, nach DIN
  18111, Dicke ca. 1,5 mm, Einbau in Massiv- bzw.
  Trockenbauwänden, Maulweite / Wanddicke  bis
  ca. 250 mm, Zarge flächenbündig mit Wand, kein
  Überstand, Türdichtungen dreiseitig

Bänder: dreiteilig, mehrteilig aus Stahl, verzinkt, 3D-ver-
  stellbar, DIN L bzw. DIN R, verdeckt

Beschlag: Rosettengarnitur, Drücker innen und außen, aus
  Aluminium

Schloss: ohne
  Einsteckschloss, vorgerichtet für Profilzylinder,Profilzylinder bauseits

Ausstattung: absenkbare  integrierte Bodendichtung,
  elektrischer Türöffner,
  Vorrichtung zur gegenseitigen Verriegelung
  (Schleusensteuerung), Magnetkonstaktschalter,
  Gleitschienenobentürschließer mit Öffnungsbegrenzer

dauerelastischen Verfugung mit Reinraumsilikon, reinraum- und pharmatauglich, partikel- und diffusionsdicht, fungizid und desinfektionsmittelbeständig, Nachweis erfolgt durch Zertifikat / Zulassung

Oberflächen pulverbeschichtet, in RAL-Farbton nach Wahl des AG aus der Standardfarbpalette des Herstellers

Türelement:  T-U1-036, T-U1-037, T-U1-039
Menge: 3,000 Stk

*Hinweis*

**03.32 Innentürelement, 1-flg., B 1.010mm, H 2.135mm, T90-RS / EI2 90-C5 S200, GMP**
Stahltürelement, einflügelig, mit Stahlumfassungszarge, mit Brandschutzanforderung T90-RS bzw. EI2 30 C5 S200, gemäß Systembeschreibung und Ausführungsplanung, als Reinraumtür (Personal- / Materialschleuse), Reinraumklasse D nach EU- GMP-Leitfaden (Annex 1) bzw. Reinraumklasse 8 nach ISO 14644-1

Breite:  ca. 1.010 mm
Höhe:  ca. 2.135 mm

lichte Durchgangshöhe min. 2.090 mm 1.950 mm

Brandschutz: T90-RS nach DIN 4102-5
  EI2 90-C5 S200 nach DIN EN 16034

Türblatt: aus Stahlblech, doppelwandig, Dicke min. 1,0 mm,
  Falzausbildung Dünnfalz stumpf
  Mineralwolleinlage, Blattdicke ca. 60 - 65 mm
  ohne Bohrung für Profilzylinder

Zarge: Stahlumfassungszarge, nach DIN 18111, zweiteilig, für nachträglichen Einbau,
  Zarge, wandbündig, bzw. Blockzarge, nach DIN
  18111, Dicke ca. 1,5 mm, Einbau in Massiv- bzw.
  Trockenbauwänden, Maulweite / Wanddicke  bis
  ca. 250 mm, Zarge flächenbündig mit Wand, kein
  Überstand, Türdichtungen dreiseitig

Bänder: dreiteilig, mehrteilig aus Stahl, verzinkt, 3D-ver-
  stellbar, DIN L bzw. DIN R, verdeckt

Beschlag: Rosettengarnitur, Drücker innen und außen, aus
  Aluminium

Schloss: ohne
  Einsteckschloss, vorgerichtet für Profilzylinder,Profilzylinder bauseits

Ausstattung: absenkbare  integrierte Bodendichtung,
  elektrischer Türöffner,
  Vorrichtung zur gegenseitigen Verriegelung
  (Schleusensteuerung), Magnetkontaktschalter,
  Gleitschienenobentürschließer mit Öffnungsbegrenzer und Rauchmeldezentrale

dauerelastischen Verfugung mit Reinraumsilikon, reinraum- und pharmatauglich, partikel- und diffusionsdicht, fungizid und desinfektionsmittelbeständig, Nachweis erfolgt durch Zertifikat / Zulassung

Oberflächen pulverbeschichtet, in RAL-Farbton nach Wahl des AG aus der Standardfarbpalette des Herstellers

Türelement:  T-U1-038
Menge: 1,000 Stk

*Hinweis*

**03.33 Innentürelement, 1-flg., B 1.135mm, H 2.135mm, T0, GMP**
Stahltürelement, einflügelig, mit Stahlumfassungszarge, ohne Brandschutzanforderungen, gemäß Systembeschreibung und Ausführungsplanung, als Reinraumtür (Arzneimittelversorgung), Reinraumklasse D nach EU-GMP-Leitfaden (Annex 1) bzw. Reinraumklasse 8 nach ISO 14644-1

Breite:  ca. 1.135 mm
Höhe:  ca. 2.135 mm

lichte Durchgangshöhe min. 2.090 mm 1.950 mm

Brandschutz: ohne Anforderungen

Schallschutz: Rw min 27 dB

Türblatt: aus Stahlblech, doppelwandig, Dicke min. 1,0 mm,
  Falzausbildung Dünnfalz stumpf
  Mineralwolleinlage, Blattdicke ca. 60 - 65 mm
  ohne Bohrung für Profilzylinder

Zarge: Stahlumfassungszarge, nach DIN 18111, zweiteilig, für nachträglichen Einbau,
  Zarge, wandbündig, bzw. Blockzarge, nach DIN
  18111, Dicke ca. 1,5 mm, Einbau in Massiv- bzw.
  Trockenbauwänden, Maulweite / Wanddicke  bis
  ca. 250 mm, Zarge flächenbündig mit Wand, kein
  Überstand, Türdichtungen dreiseitig

Bänder: dreiteilig, mehrteilig aus Stahl, verzinkt, 3D-ver-
  stellbar, DIN L bzw. DIN R, verdeckt

Beschlag: Rosettengarnitur, mit Wechselgarnitur (Drücker /
  Knauf) aus Aluminium

Schloss: Einsteckschloss, vorgerichtet für Profilzylinder,
  Profilzylinder bauseits

Ausstattung: absenkbare  integrierte Bodendichtung,

dauerelastischen Verfugung mit Reinraumsilikon, reinraum- und pharmatauglich, partikel- und diffusionsdicht, fungizid und desinfektionsmittelbeständig, Nachweis erfolgt durch Zertifikat / Zulassung

Oberflächen pulverbeschichtet, in RAL-Farbton nach Wahl des AG aus der Standardfarbpalette des Herstellers

Türelement:  T-U1-035
Menge: 1,000 Stk

*Hinweis*

**03.34 Innentürelement, 2-flg., B 2.260mm, H 2.135mm, T90-RS / EI2 90-C5 S200**
Stahltürelement, zweiflügelig, mit Stahlumfassungszarge, mit Brandschutzanforderung T90-RS bzw. EI2 90 C5 S200 gemäß Systembeschreibung und Ausführungsplanung, als Fluchttür

Breite:  ca. 2.260 mm
Höhe:  ca. 2.135 mm

Aufteilung: symmetrisch

Breite Gangflügel:  ca. 1.130 mm
Breite Standflügel:  ca. 1.130 mm

lichte Durchgangshöhe min. 2.090 mm

Brandschutz: T90-RS nach DIN 4102-5
  EI2 90-C5 S200 nach DIN EN 16034

Türblatt: aus Stahlblech, doppelwandig, Dicke min. 1,0 mm,
  Falzausbildung Dünnfalz, Mineralwolleinlage,
  Blattdicke ca. 60 - 65 mm

Zarge: Stahlumfassungszarge, nach DIN 18111, zweiteilig, für nachträglichen Einbau, Dicke ca. 1,5 mm,
  Einbau in Massiv- bzw. Trockenbauwänden,
  Maulweite  bis ca. 280 mm

Bänder: dreiteilig, aus Stahl, verzinkt, 3D-verstellbar,
  DIN L bzw. DIN R

Beschlag: Rosettengarnitur, Drücker innen und außen, aus
  Aluminium, am Gang- und Standflügel, Treibkantriegel am Standflügel

Schloss: Einsteckschloss, vorgerichtet für Profilzylinder,
  Profilzylinder bauseits, mit Panikfunktion, Typ E,

Ausstattung: Gleitschienenobentürschließer mit Schließfolgeregelung, integrierter Feststellanlage und Rauchmeldezentrale, absenkbare integrierte Bodendichtung

Oberflächen pulverbeschichtet, in RAL-Farbton nach Wahl des AG aus der Standardfarbpalette des Herstellers

Türelement:  T-U1-097
Menge: 1,000 Stk

*Hinweis*

**03.35 Innentürelement, 1-flg., B 885mm, H 2.135mm, T90 / EI2 90-C5 Sa**
Stahltürelement, einflügelig, mit Stahlumfassungszarge, mit Brandschutzanforderung T30 bzw. EI2 30 C5 Sa gemäß Systembeschreibung und Ausführungsplanung

Breite:  ca.  885 mm
Höhe:  ca. 2.135 mm

lichte Durchgangshöhe min. 2.090 mm

Brandschutz: T90 nach DIN 4102-5
  EI2 90-C5 Sa nach DIN EN 16034

Türblatt: aus Stahlblech, doppelwandig, Dicke min. 1,0 mm,
  Falzausbildung Dünnfalz, Mineralwolleinlage,
  Blattdicke ca. 60 - 65 mm

Zarge: Stahlumfassungszarge, nach DIN 18111, zweiteilig, für nachträglichen Einbau, Dicke ca. 1,5 mm,
  Einbau in Massiv- bzw. Trockenbauwänden,
  Maulweite  bis ca. 210 mm

Bänder: dreiteilig, aus Stahl, verzinkt, 3D-verstellbar,
  DIN L bzw. DIN R

Beschlag: Rosettengarnitur, Drücker innen und außen, aus
  Aluminium

Schloss: Einsteckschloss, vorgerichtet für Profilzylinder,
  Profilzylinder bauseits

Ausstattung: Gleitschienenobentürschließer mit Racuhmeldezentrale, absenkbare integrierte Bodendichtung

Oberflächen pulverbeschichtet, in RAL-Farbton nach Wahl des AG aus der Standardfarbpalette des Herstellers

Türelement:  T-E4-002, T-E4-003
Menge: 2,000 Stk

*Hinweis*

**03.36 Innentürelement, 2-flg., B 1.760mm, H 2.135mm, T90 / EI2 90-C5 Sa**
Stahltürelement, zweiflügelig, mit Stahlumfassungszarge, mit Brandschutzanforderung T30 bzw. EI2 30 C5 Sa gemäß Systembeschreibung und Ausführungsplanung

Breite:  ca. 1.760 mm
Höhe:  ca. 2.135 mm

Aufteilung: symmetrisch

Breite Gangflügel:  ca. 880 mm
Breite Standflügel:  ca. 880 mm

lichte Durchgangshöhe min. 2.090 mm

Brandschutz: T90 nach DIN 4102-5
  EI2 90-C5 Sa nach DIN EN 16034

Türblatt: aus Stahlblech, doppelwandig, Dicke min. 1,0 mm,
  Falzausbildung Dünnfalz, Mineralwolleinlage,
  Blattdicke ca. 60 - 65 mm

Zarge: Stahlumfassungszarge, nach DIN 18111, zweiteilig, für nachträglichen Einbau, Dicke ca. 1,5 mm,
  Einbau in Massiv- bzw. Trockenbauwänden,
  Maulweite  bis ca. 150 mm

Bänder: dreiteilig, aus Stahl, verzinkt, 3D-verstellbar,
  DIN L bzw. DIN R

Beschlag: Rosettengarnitur, mit Wechselgarnitur (Drücker /
  Knauf) aus Aluminium, am Gang- und Standflügel,
  Treibkantriegel am Standflügel

Schloss: Einsteckschloss, vorgerichtet für Profilzylinder,
  Profilzylinder bauseits

Ausstattung: Gleitschienenobentürschließer mit integrierter
  Feststellananlage, Schließfolgeregelung und
  Rauchmeldezentrale, absenkbare integrierte
  Bodendichtung

Oberflächen pulverbeschichtet, in RAL-Farbton nach Wahl des AG aus der Standardfarbpalette des Herstellers

Türelement:  T-U1-044
Menge: 1,000 Stk

*Hinweis*

**03.37 Brandschutzklapppe, B 800mm, H 1.600mm, T90-RS**
Brandschutzklappe als einbaufertiges Stahltürelement, einflügelig, mit Stahleckzarge, mit Brandschutzanforderung T90-RS bzw. EI2 90 C5 S200 gemäß Systembeschreibung und Ausführungsplanung

Breite:  ca.  800 mm
Höhe:  ca. 1.600 mm

Brandschutz: T90-RS nach DIN 4102-5
  EI2 90-C5 S200 nach DIN EN 16034

Türblatt: aus Stahlblech, doppelwandig, Dicke min. 1,0 mm,
  Falzausbildung umlaufend Dünnfalz, Mineralwolleinlage, Blattdicke ca. 60 - 65 mm

Zarge: Stahleckzarge, nach DIN 18111, Dicke ca. 1,5 mm,
  umlaufend, mit Dichtung, Rauchdichtzulassung,
  Einbau in Massiv- bzw. Trockenbauwänden,

Bänder: dreiteilig, aus Stahl, verzinkt, 3D-verstellbar,
  DIN L bzw. DIN R

Beschlag: Rosettengarnitur, Drücker innen und außen, aus
  Aluminium

Schloss: Einsteckschloss, vorgerichtet für Profilzylinder,
  Profilzylinder bauseits

Ausstattung: Gleitschienenobentürschließer

Oberflächen pulverbeschichtet, in RAL-Farbton nach Wahl des AG aus der Standardfarbpalette des Herstellers
Menge: 1,000 Stk

*Hinweis*

**03.38 Zulage RAL-Farbton nach Wahl des AG**
*** Pauschalposition
Zulage für die Ausführung aller Innentürelemente des Titels 03 in RAL-Farbton nach Wahl des AG, als Sonderfarbe, anstatt gemäß Standardfarbpalette des Herstellers
Menge: 1,000 psch

*Hinweis*

**03.39 Zulage Umfassungszarge MW 310mm**
Zulage für Ausführung mit Maulweite über ca. 250 bis ca. 310 mm, für einflügelige Türen, Türbreiten von 1.010 bis 1.260 mm, Höhe 2.135 mm

Türelement::  T-U2-072, T-U1-095, T-U1-096,
  T-U1-100, T-U2-069, T-E0-063
Menge: 6,000 Stk

**03.40 Zulage Panikfunktion E, 1-flg.**
Zulage für Ausführung mit Panikfunktion, Typ E, für einflügelige Türen

Türelement:  T-U2-052, T-U2-069, T-U1-079
Menge: 3,000 Stk

**03.41 Zulage Panikfunktion E, 2-flg.**
Zulage für Ausführung mit Panikfunktion, Typ E, für zweiflügeli- ge Türen

Türelement:  T-U1-097
Menge: 1,000 Stk

**03.42 Zulage selbstverriegelnder Panikbeschlag, 1-flg.**
Zulage für Ausführung eines Panikschlosses als selbstver- riegelndes Panikschloss, selbstständiges Verreigeln nach jeder Schließung, für einflügelige Türen

Türelement:  T-U2-059, T-U2-092, T-E0-063,
  T-U2-002, T-U1-098, T-U1-140,
  T-E0-001, T-E0-254, T-E0-255,
  T-E1-001, T-E1-080
Menge: 11,000 Stk

**03.43 Zulage selbstverriegelnder Panikbeschlag, 2-flg.**
Zulage für Ausführung eines Panikschlosses als selbstver- riegelndes Panikschloss, selbstständiges Verreigeln nach jeder Schließung, für zweiflügelige Türen, an beiden Türflügeln

Türelement:  T-U2-007, T-U2-034, T-U2-049,
  T-U2-072
Menge: 4,000 Stk

**03.44 Türsteuerung Schleusenfunktion**
Dezentrale Türsteuerung, der Türen der Personal- und Material- schleusen in der Arzneimittelvorbereitung, für zwei getrennte Türelemente, gegenseitige Türverreigelung zur Sicherstelltung der Schleusenfunktion (ständige Zuhaltung einer Tür bei Öffnung der zweiten Tür), Steuerung über Magnetkontakt- schalter und elektrische Türöffner, Montage an bauseitige Zuleitungen des Gewerkes Elektro, an beiden Türen Terminal mit Taster zur Türöffnung, mit integrierter Türzustandsanzeige über Leuchtanzeige rot / grün, Notfalltaster zum Öffnen beider Türen im Notfall, Steuerung in Gehäuse (Aufputz), einschl. Netzteil, Befestigungsmaterial etc.

Türelement:  T-U1-036, T-U1-037, T-U1-038,
  T-U1-039
Menge: 2,000 Stk

**03.45 Zulage ohne PZ-Bohrung**
Zulage für Ausführung des Türblatts ohne Profilzylinderbohrung, anstatt mit Vorrichtung für bauseitigen Profilzylinder

Türelement:  T-U2-063
Menge: 2,000 Stk

**03.46 Zulage Obentürschließer mit Feststellanlage, 1-flg.**
Zulage für Ausführung des Obentürschließers mit integrierter Feststellanlage, für einflügelige Türen

Türelement:  T-U1-080, T-U1-096
Menge: 2,000 Stk

**03.47 Zulage Obentürschließer mit Feststellanlage, 2-flg.**
Zulage für Ausführung des Obentürschließers mit integrierter Feststellanlage, für zweiflügelige Türen

Türelement:  T-U2-034, T-U2-049, T-U2-072
Menge: 3,000 Stk

**03.48 Zulage Kopfmontage Obentürschließer**
Zulage für bandseitige Kopfmontage des Obentürschließers, für zweiflügelige Türen

Türelement:  T-U2-004, T-U2-047, T-U2-072,
  T-U1-190
Menge: 4,000 Stk

**03.49 Zulage Türhaftmagnet**
Zulage für Türhaftmagnet, wandmontiert, Aufputz, für Feststell- winklel bis ca. 180°, Auslösung elektrisch, verdekte Kabelzu- führung, mit Standrohr, variabel von ca. 150 bis ca. 400 mm, einstellbare Haltekraft bis ca. 450 N, Anschluss an bauseitige Zuleitung des Gewerkes Elektro, für zweiflügelige Türen, Montage paarweise (ME 1 Stk = 1 Paar)

Türelement:  T-U2-004, T-U2-047, T-U2-072,
  T-U1-190
Menge: 4,000 Stk

**03.50 Zulage Wechselgarnitur, 1-flg.**
Zulage für Ausführung mit Wechselgarnitur (Drücker / Knauf), an einflügeligen Türen

Türelement:  T-U2-029, T-U2-048, T-U2-050,
  T-U2-055, T-U2-060, T-U2-064,
  T-U2-065, T-U1-074, T-U1-091,
  T-U1-115, T-E0-149, T-E0-187,
  T-E0-224, T-E1-028, T-E1-089,
  T-E1-115, T-E2-028, T-E2-089,
  T-E2-115, T-E3-028, T-E3-089,
  T-E3-115,
  T-U2-059,
  T-U2-028, T-U2-070, T-E0-033,
  T-E1-027, T-E1-090, T-E2-027,
  T-E2-090, T-E3-027, T-E3-090,
  T-E0-018,
  T-U2-094,
  T-U2-069, T-E0-063,
  T-E0-001
Menge: 37,000 Stk

**03.51 Zulage Wechselgarnitur, 2-flg.**
Zulage für Ausführung mit Wechselgarnitur (Drücker / Knauf), an zweiflügeligen Türen, am Gang- und Standflügel

Türelement:  T-U2-063
Menge: 1,000 Stk

**03.52 Zulage Glasausschnitt, T0, 1-flg.**
Zulage für Ausführung des Türelementes mit Glasausschnitt, Breite ca. 450 mm, Höhe ca. 900 mm, Fläche bis ca. 0,50 m², flächenbündig, mit zusätzlichen Sicherheitsgläsern, für Einsatz im Reinraumbereich

Brandschutz: ohne Anforderungen

Türelement:  T-U1-037
Menge: 1,000 Stk

**03.53 Zulage Glasausschnitt, T30-RS / EI2 30-C5 S200, 1-flg.**
Zulage für Ausführung des Türelementes mit Glasausschnitt, Breite ca. 700 mm, Höhe ca. 1.400 mm, Fläche bis ca. 1,00 m²

Brandschutz: T30-RS nach DIN 4102-5
  EI2 30-C5 S200 nach DIN EN 16034

Türelement:  T-U1-004, T-U1-078
Menge: 2,000 Stk

**03.54 Zulage Glasausschnitt, T90-RS / EI2 90-C5 S200, 1-flg.**
Zulage für Ausführung des Türelementes mit Glasausschnitt, Breite ca. 700 mm, Höhe ca. 1.400 mm, Fläche bis ca. 1,00 m²

Brandschutz: T90-RS nach DIN 4102-5
  EI2 90-C5 S200 nach DIN EN 16034

Türelement:  T-U1-079, T-U2-052, T-E0-063
  T-U1-038
Menge: 4,000 Stk

**03.55 Zulage Glasausschnitt, T90-RS / EI2 90-C5 S200, 2-flg.**
Zulage für Ausführung des Türelementes mit Glasausschnitt, an beiden Türflügeln, Breite ca. 600 mm, Höhe ca. 1.500 mm, Gesamtfläche bis ca. 1,80 m²

Brandschutz: T90-RS nach DIN 4102-5
  EI2 90-C5 S200 nach DIN EN 16034

Türelement:  T-U2-034, T-U2-049, T-U2-072
Menge: 3,000 Stk

**03.56 Zulage Drehtürantrieb, 2-flg.**
Zulage für Ausführung mit elektrischem Drehtürantrieb mit Taster "Tür auf" beidseitig, anstatt Obentürschließer, für zwei- flügelige Türen

Türelement:  T-U2-007
Menge: 1,000 Stk

**03.57 Zulage Türtaster "Tür zu", 1-flg.**
Zulage für Ausführung mit Türtaster, zur elektrischen Auslösung eines Obentürschließers mit Feststelleinrichtung, für 1-flügelige
Türen, Leitungsverlegung im bauseitigen Leerrohr, Taster mit Tastwippe, Oberfläche Aluminium, großflächig, Unterputz

Türelement:  T-U1-080, T-U1-096, T-E0-061
Menge: 3,000 Stk

**03.58 Zulage Türtaster "Tür zu", 2-flg.**
Zulage für Ausführung mit Türtaster, zur elektrischen Auslösung eines Obentürschließers mit Feststelleinrichtung, für 2-flügelige
Türen, Leitungsverlegung im bauseitigen Leerrohr, Taster mit Tastwippe, Oberfläche Aluminium, großflächig, Unterputz

Türelement:  T-U2-005, T-U2-007, T-U2-033,
  T-U2-034, T-U2-046, T-U2-047,
  T-U2-049, T-U2-068, T-U2-072,
  T-U2-090, T-U1-087, T-U1-090,
  T-U1-097
Menge: 13,000 Stk

**03.59 Zulage Öffnungswinkel 175°**
Zulage für Ausführung mit Öffnungswinkel von ca. 125°, am Gangflügel, bei zweiflügeligen Türen, Feststellbereich bis 125

Türelement:  T-U2-047, T-U2-072
Menge: 2,000 Stk

**03.60 Zulage Öffnungswinkel 125° / 175°**
Zulage für Ausführung mit kombinierten Öffnungswinkeln von ca. 125° und 175°, am Gang- und Standflügel, Feststellbereich bis 175!

Türlement:  T-U1-090
Menge: 1,000 Stk

**03.61 Zusätzlicher Deckenrauchmelder**
Zusätzlicher Deckenrauchmelder, Aufputz, weiß, Anschluss an Rauchmeldezentrale im Obentürschließer

Türlement:  T-U2-005, T-U1-080
Menge: 2,000 Stk

**03.62 Minderpreis Falztreibriegel**
Minderpreis für die Ausführung zweiflügeliger Türen mit Falz- treibriegel am Standflügel, anstatt Treibkantriegel mit Drücker,
Türbreiten von 1.760 mm bis 2.260 mm, symmetrische Teilung

Türelement:  T-U2-063, T-U1-043, T-U1-044,
  T-U1-081, T-U1-089, T-U1-093,
  T-U1-099, T-U1-107, T-U1-117
Menge: 9,000 Stk

### Titel 04 Sonstiges

**04.1 Wandtürstopper**
Wand-Türstopper aus Edelstahl, Durchmesser ca. 30 mm, Länge ca. 65 bis 80 mm, federnd gelagerter Puffer aus schwarzem Kunststoff, diebstahlgeschützt durch verdeckte Ver- schraubung
Menge: 110,000 Stk

**04.2 Bodentürstopper**
Boden-Türstopper aus Edelstahl, Durchmesser ca. 70 bis 80 mm, Höhe ca. 20 bis 25 mm, mit Verdrehsicherung und federnd gelagertem Puffer aus schwarzem Kunststoff, diebstahlge- schützt durch verdeckte Verschraubung
Menge: 40,000 Stk

### Titel 05 Verrechnungssätze

**05.1 Bauvorarbeiter/-in**
Stundenlohnarbeiten durch Bauvorarbeiter/-in

Der Verrechnungssatz für die jeweilige Arbeitskraft umfasst sämtliche Aufwendungen wie Lohn- und Gehaltskosten, Lohn- und Gehaltsnebenkosten, Zuschläge, lohngebundene und lohnabhängige Kosten, sonstige Sozialkosten, Gemeinkosten, Wagnis und Gewinn.
Menge: 10,000 h

**05.2 Baufacharbeiter/-in**
Stundenlohnarbeiten durch Baufacharbeiter/-in

Der Verrechnungssatz für die jeweilige Arbeitskraft umfasst sämtliche Aufwendungen wie Lohn- und Gehaltskosten, Lohn- und Gehaltsnebenkosten, Zuschläge, lohngebundene und lohnabhängige Kosten, sonstige Sozialkosten, Gemeinkosten, Wagnis und Gewinn.
Menge: 10,000 h

**05.3 Bauhelfer/-in**
Stundenlohnarbeiten durch Bauhelfer/-in

Der Verrechnungssatz für die jeweilige Arbeitskraft umfasst sämtliche Aufwendungen wie Lohn- und Gehaltskosten, Lohn- und Gehaltsnebenkosten, Zuschläge, lohngebundene und lohnabhängige Kosten, sonstige Sozialkosten, Gemeinkosten, Wagnis und Gewinn.
Menge: 10,000 h

### Titel 06 Wartung

*Hinweis: Hinweis*
Die nachfolgend beschriebenen Wartungsleistungen des Titels "06 Wartung" sind für die Gewährleistungsdauer von vier Jahren anzubieten.

Der Titel fließt in die Gesamtsumme mit ein und ist wertungs- relevant. Die Beauftragung erfolgt getrennt von den Haupt- leistungen (Titel 01 bis 05) durch den Betrieb der ctt (Bauherr).

**06.1 Wartung Außentüren**
Jährliche Wartung gemäß Herstellervorgabe, als Sicht- und Funktionsprüfung, sowie Maßnahmen zum Erhalt der Betriebs- bereitschaft und zur Verzögerung der Abnutzungen der Außen- türen, wie z. B. Einstellen von Beschlägen und Führungen, Schmieren von beweglichen Funktionsteilen, Prüfen der Einbau- situation und Befestigungen sowie Feststellen von Beschädi- gungen, Durchführung definierter Kleinstreparaturen zur Mängelbehebung vor Ort, Erstellung eines Durchführungs- protokolls, einschl. aller Monteuers-, Geräte- und Fahrtkosten

Die jährlichen Kosten für die Wartung (Einheitspreis) sind in dem beigefügten Wartungsvertrag unter dem Punkt "5.1 - Vergütung" anzugeben.
Menge: 4,000 Jr

**06.2 Wartung Innentüren**
Jährliche Wartung gemäß Herstellervorgabe, als Sicht- und Funktionsprüfung, sowie Maßnahmen zum Erhalt der Betriebs- bereitschaft und zur Verzögerung der Abnutzungen der Innen- türen, wie z. B. Einstellen von Beschlägen und Führungen, Schmieren von beweglichen Funktionsteilen, Prüfen der Einbau- situation und Befestigungen sowie Feststellen von Beschädi- gungen, Durchführung definierter Kleinstreparaturen zur Mängelbehebung vor Ort, Erstellung eines Durchführungs- protokolls, einschl. aller Monteuers-, Geräte- und Fahrtkosten

Die jährlichen Kosten für die Wartung (Einheitspreis) sind in dem beigefügten Wartungsvertrag unter dem Punkt "5.1 - Vergütung" anzugeben.
Menge: 4,000 Jr
